# Wärmepumpenanlage
Angebotsaufforderung (GAEB 90, DA83)
Währung: EUR

## Wärmepumpenanlage
Datum: 18.03.25

**Ausführungsbeschreibung 0001 Vorbemerkungen**
*A) Allgemeine Vorbemerkungen für Einheitspreisabkommen (EPA) und Leistungsverzeichnisse (LV)*
A) Allgemeine Vorbemerkungen für Einheitspreisabkommen
(EPA) und Leistungsverzeichnisse (LV)

A1) Allgemeines:

In den Positionen dieses Leistungsverzeichnisses sind
Arbeiten im Zuge von Einzelmodernisierungen in
Leerwohnungen beschrieben.

Dem Einheitspreisabkommen liegen die "Zusätzliche
Vertragsbedingungen für die Ausführung von
Bauleistungen (Z-VOB/B)" der Covivio Immobilien GmbH,
Stand Januar 2022, zugrunde. Für sich auf dieses S-EPA
beziehende Einzelaufträge (Leistungsabrufe) gelten die
Vertragsbedingungen in jedem Einzelfall als vereinbart.
Sofern zukünftig als Ersatz für die aktuell gültigen
Z-VOB/B Stand Januar 2022 mit dem Auftragnehmer (AN)
neue Z-VOB/B vereinbart werden, gelten für nach
Gültigkeitsbeginn die neuen Z-VOB/B beauftragte
Leistungen ausschließlich die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.
*B) Allgemeine Technische Vorbemerkungen*
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.
*C) Technische Vorbemerkungen*
C) Technische Vorbemerkungen

Auf die Einhaltung der Nomblätter DIN 4109 -
Schallschutz im Hochbau - , DIN EN 12831 -
Heizlastberechnung - , sowie die DVGW - TRGI, wird
besonders hingewiesen . Evtl .
Sonderbestimmungen der Wasser - und
Gasversorgungsunternehmen sowie der Fernheizwerke
sind zu beachten .
Alle Arbeiten an den Gasversorgungseinrichtungen dürfen
nur in Übereinstimmung mit den
Gasversorgungsunternehmen ausgeführt werden. Bei
Gasheizkesseln sind die
Betriebsbedingungen mit den Gasversorgungsunternehmen
zu vergleichen und aufeinander
abzustimmen.
Für alle Arbeiten sind handelsübliche, normgerechte
Materialien, b zw. d ie in der
Positionsbeschreibung aufgeführten Fabrikate zu
verwenden .
Bei den Bohr - u nd Stemmarbeiten in bewohnten Räumen
ist mit
größtmöglicher Sorgfalt und Sauberkeit zu arbeiten .
Unter den
Bohrstellen im darunterliegenden Geschoß ist eine
genügend
große Kunststoffwanne so zu befestigen, dass eine
Staubausbreitung in den Räumen nicht möglich ist.
Bei Wand- und Deckendurchführungen sind alle
Rohrleitungen
gemäß der Muster - Leitugnsanlagen- Richtlinie ( MLAR,
a ktuelle
Fassung) h insichtlich des Brandschutzes mit
entsprechenden
Rohrdudrchführungen zu installieren.
Unmittelbar nach der Rohrmontage müssen die Durchbrüche
fachgerecht geschlossen werden.
GEBO Verschraubungen sind nur in Abstimmung mit der
Fachbauleitung zu installieren.
Außenfühlerleitungen dürfen bei Altbauten nur in
Schutzrohren
verlegt werden. D ie fertige Anlage ist durchzuprüfen.
Die Befestigung der Rohrleitungen zur Wand oder Decke
hat
ausschließlich mit Dübeln zu erfolgen . Alle
Befestigungsteile
sind in korrosionsgeschützter Ausführung zu liefern und
mit
einer geräuschisolierenden Einlage zu versehen .
Mehrfaches Abdrücken der Anlage, v on Anlagenteilen
oder
Teilabschnitten auf Anordnung der Bauleitung sowie evtl
.
Montageunterbrechungen werden nicht besonders vergütet
.
Die fertigen Anlagen sind bei Inbetriebnahme sorgfältig
auszuspülen und einzuregulieren.
Bei dem Abnehmen der Heizkörper für Maler - u nd
Putzarbeiten sind die Heizkörper -
anschlüsse mit Stopfen bzw . d ie Rohranschlüsse mit
Schraubkappen zu versehen . Ventilhandräder bzw. d ie
Oberteile der Thermostatventile und automatische
Entlüftungsventile sind erst nach den
Anstreicherarbeiten zu
montieren, o der durch Abkleben vor Farbanstrich zu
schützen.
Das Auffüllen nach VDI 2035 ist von der ausführenden
Firma zu
dokumentieren . ( Anlagenbuch)

**Ausführungsbeschreibung 0002 Bauvorhaben Projekt E66**
*Allgemeine Angaben zum Bauvorhaben*
Allgemeine Angaben zum Bauvorhaben

Das Bauvorhaben ,Projekt E66" befindet sich an der

Essener Straße 66
46047 Oberhausen

und umfasst das Hauptgebäude der Covivio. Die gesamte
Anlage besteht aus einem zentralen Hauptgebäude sowie
zwei seitlich gelegenen Gebäuden.

Der Fokus des Bauvorhabens liegt auf dem mittleren
Gebäude (Bauteil A) und dem linken Gebäude (Bauteil B)
aus Sicht des Haupteingangs.

Bauteil A: 4 Etagen, Gesamtfläche ca. 5.481 m²
Bauteil B: 2 Etagen, Gesamtfläche ca. 2.658 m²
Alle Gebäudeteile sind zudem mit Kellergeschossen
ausgestattet.

Ein wesentlicher Bestandteil des Projekts ist die
Installation einer Sole-Wasser-Wärmepumpe, um die
Dekarbonisierung der Bauteile A und B voranzutreiben.

Während der gesamten Modernisierungsarbeiten bleiben
die Bürogebäude in Nutzung und stehen weiterhin den
Mitarbeitenden und Mietern zur Verfügung.
*Technische Spezifikationen für das Bauvorhaben*
Technische Spezifikationen für das Bauvorhaben

Für die Umsetzung des Projekts wird Bauteil A in
mehrere Teilbereiche unterteilt. Das Gebäude wird in
linke und rechte Bauabschnitte je Etage unterteilt,
wobei der Hausflur die Trennlinie bildet.

Die Arbeiten beginnen im Keller mit der Installation
der Wärmepumpenanlage sowie der Modernisierung der
Büroräume im Erdgeschoss auf der linken Gebäudeseite.
Auf dieser Seite des Gebäudes befinden sich
übereinander die Lüftungszentralen.

Während der Bauphase ziehen die Mitarbeitenden des
jeweils zu modernisierenden Teilbereichs in
Ausweichbüros im Bauteil C. Nach Abschluss der Arbeiten
kehren sie in ihre ursprünglichen Büros zurück, sodass
die Mitarbeitenden des nächsten Teilbereichs in die
freigewordenen Räume in Bauteil C umziehen können.
Dieser Ablauf wiederholt sich für alle acht
Teilbereiche. Dabei wird der Baustellenbetrieb während
der Umzüge unterbrochen, es sei denn, andere Arbeiten
können ohne Beeinträchtigung der Umzüge fortgesetzt
werden.

Aktuelle Situation:
Derzeit erfolgt die Beheizung und Kühlung der Bauteile
A und B über einen Fernwärmeanschluss sowie eine
Kaltwasseranlage, die mittels Fan Coils betrieben wird.

Nach der Modernisierung:

-Die Beheizung und Kühlung des Gebäudes wird durch eine
neu installierte Sole-Wasser-Wärmepumpe übernommen.

-Die bisherigen Fan Coils werden durch moderne
Klimasegel ersetzt.

-Zusätzlich wird ein neues Heiz- und
Kühlversorgungsnetz in Teilabschnitten im Gebäude
errichtet, um die Anforderungen der neuen Technologie
zu erfüllen.
*Leistungsbeschreibung Wärmepumpe*
Leistungsbeschreibung Wärmepumpe

Die geplante Wärmepumpenanlage ist eine
Sole-Wasser-Kaskaden-Wärmepumpe mit aktiver
Kühlfunktion, bestehend aus zwei Wärmepumpen. Sie
bietet eine Heizleistung von 192 kW und eine
Kühlleistung von 152 kW.

Das für die erforderliche Leistung notwendige
Erdwärmesondenfeld umfasst 33 Sonden, die jeweils in
einer Tiefe von 150 Metern installiert werden. Diese
Konfiguration gewährleistet eine effiziente und
nachhaltige Energieversorgung für Heizung und Kühlung
des Gebäudes.
*Hinweis zur Wärmepumpenanlage*
Hinweis zur Wärmepumpenanlage

Die im Leistungsverzeichnis aufgeführte Wärmepumpe und
die Bauteile der Firma Stiebel Eltron sowie die
Heizungsfüll- und Überwachungseinrichtung werden vom
Bauherrn bereitgestellt und vom Auftragnehmer
fachgerecht installiert. Das Leistungsverzeichnis dient
dem Auftragnehmer als Grundlage für die weiterführende
Planung.

Das Bauvorhaben kann nach Absprache besichtigt werden,
um ein genaueres Angebot zu erstellen.
*Leistungsbeschreibung Rohrleitungsbau*
Leistungsbeschreibung Rohrleitungsbau

Der Auftragnehmer (AN) übernimmt den Rohrleitungsbau
für das Gebäude. Die Aufgaben umfassen:

1. Sole-Leitungen:
Erstellung einer Sole-Leitung zwischen der
Wärmepumpenanlage und dem Übergabepunkt des
Sondenfeldes im Gebäude.

2. Anbindung der Wärmepumpe:
Anbindung der Wärmepumpe an die zugehörigen Komponenten
wie Pufferspeicher, Pumpen etc.

3. Integration ins Fernwärmesystem:
Anbindung der neuen Anlagen an das bestehende
Fernwärmesystem.

4. Neuer Heiz- und Kühlstrang:
Erstellung eines neuen Heiz- und Kühlstrangs
einschließlich Anschlussleitungen zu jedem Büro.

5. Rückbau:
Demontage der nicht mehr benötigten Rohrleitungen und
Maschinen.

Die Rohrleitungsdimensionen werden vom TGA-Planer
vorgegeben und sind den TGA-Plänen zu entnehmen.

Der Verteilerbalken und die benötigten Pumpen wird vom
AN in Abstimmung mit der Bauleitung geplant, bestellt
und montiert.

Material und Vorschriften:
Alle Angaben zu Materialien, Abmessungen und der
Einhaltung geltender Vorschriften unterliegen einer
Vorprüfung durch den AN. Dies gewährleistet, dass die
Ausführung den technischen und gesetzlichen
Anforderungen entspricht.
*Leistungsbeschreibung Klimasegel*
Leistungsbeschreibung Klimasegel

Die Installation der Klimasegel wird durch den
Hersteller durchgeführt, der die Klimasegel
gleichzeitig an die vom Auftragnehmer (AN) verlegten
Heiz- und Kühlleitungen in den Büroräumen anschließt.

Der Schnittpunkt der beiden Gewerke und die damit
verbundene Verantwortlichkeit liegen an den vom AN
montierten Kugelhähnen. Ab diesem Punkt übernimmt der
Hersteller die Verantwortung für den fachgerechten
Anschluss und die Inbetriebnahme der Klimasegel.
*Einhalten der VDI 2035 und VDI 6044*
Der Auftragnehmer (AN) ist verpflichtet, die Vorgaben
der VDI 2035 in Verbindung mit der VDI 6044 während der
gesamten Bauzeit zu beachten. Vor Beginn der Arbeiten
hat der AN seine Werkstoffauswahl mit den Richtlinien
der VDI 2035 und VDI 6044 abzustimmen. Ein
Materialwechsel darf nur in Abstimmung mit dem
Auftraggeber (AG) erfolgen.

Durch die Inbetriebnahme der Teilbereiche gelangt
aufgrund vollgefüllter Klimasegel unbehandeltes Wasser
in das System, was zu einer Veränderung der Wasserwerte
führt, da aufbereitetes und unbehandeltes Wasser
vermischt werden.

Um eine dauerhaft konstante Wasserqualität
sicherzustellen, wird der AN eine bauseits gelieferte
Anlage zur Heizungswasseraufbereitung im
Teilstromverfahren installieren und in Betrieb nehmen.
Zusätzlich wird eine Heizungsfülleinrichtung mit
integrierter Wasseraufbereitung installiert.

An gut durchströmten Stellen des Systems werden
Probeentnahmestellen eingerichtet, um eine präzise
Überwachung der Wasserqualität zu ermöglichen.

Vorzeitige Beprobungen durch ein Labor sind mit dem
Auftraggeber abzustimmen, um eine kontinuierliche
Qualitätssicherung sicherzustellen.
.

Die erforderlichen Kartuschen für die
Heizungswasseraufbereitung werden vom Auftraggeber zur
Verfügung gestellt.

Der Mittelwert der Trinkwasserqualität bei 25°C:
-454µS/cm
-pH-Wert 7,88
-7,3°dH Gesamthärte
-Härtebereich weich

Diese Parameter dienen als Grundlage für die
Wasseraufbereitung und die Einhaltung der
VDI-Richtlinien.
*Leistungsbeschreibung Technikraum*
Leistungsbeschreibung Technikraum

Der Technikraum wird für die Installation der
Wärmepumpenanlage entsprechend ertüchtigt. Der
Auftragnehmer (AN) übernimmt dabei die Modernisierung
des Pumpensumpfs.

Im Einzelnen umfasst dies:
-Rückbau der vorhandenen Kleinhebeanlage.
-Installation einer neuen Unterflur-Hebeanlage.
-Verschluss des verbleibenden offenen Bereichs des
Pumpensumpfs durch Auffüllung mit Sand und
abschließendes Betonieren.

Diese Maßnahmen stellen sicher, dass der Technikraum
den Anforderungen der neuen Wärmepumpenanlage
entspricht und langfristig funktional bleibt.
*Leistungsbeschreibung Elektroarbeiten*
Leistungsbeschreibung Elektroarbeiten

Alle erforderlichen Verbindungsleitungen für den
Betrieb der Wärmepumpe sind in die Position
einzurechnen. Der bauseitige Elektroanschluss mit einer
Absicherung von 35 A wird in den Heizungsraum verlegt
und endet in einem Abzweigkasten. Ab dem Übergabepunkt
sind sämtliche Leistungen vom Auftragnehmer zu
erbringen. Die Installation erfolgt auf Putz in einem
Kabelkanal und/oder durch offene Rohrverlegung.

Zusätzlich sind zwei Reparaturschalter einzuplanen, die
jeweils die Wärmepumpe freischalten. Im Bereich des zu
installierenden Stromkreisverteilers ist zudem eine
32-A CEE-Steckdose vorzusehen.

In die Position sind sämtliches benötigtes Material wie
Stromkreisverteiler, Leitungsschutzschalter
(LS-Schalter), Fehlerstromschutzschalter (RCD),
Verdrahtung, Leitungs- und Installationsmaterial,
Reparaturschalter, CEE-Steckdose und weiteres
erforderliches Zubehör einzurechnen.

### Bereich 1 Sole/Wasser Wärmepumpe

#### Abschnitt 1.1 Wärmepumpe und Zubehör

*Hinweis*
Hinweis

Die in dieser Aufstellung aufgeführten Bauteile der
Firma Stiebel Eltron werden bauseitig bereitgestellt.
Sie dienen ausschließlich der Information des
Auftragnehmers (AN) und geben vor, welche Wärmepumpe im
Rahmen des Projekts installiert werden soll.

Da die Berechnungsvorlage derzeit noch nicht vorliegt,
wird die fehlende Information zu einem späteren
Zeitpunkt nachgereicht.

Nach der Auftragsvergabe erfolgt eine Abstimmung
zwischen AG und AN zur detaillierten
Ausführungsplanung. Erst nach erfolgreicher Freigabe
durch den AG dürfen die erforderlichen Komponenten
bestellt werden.

Der Verteilerbalken sowie die benötigten Pumpen werden
vom AN in Abstimmung mit der Bauleitung geplant,
beschafft und fachgerecht montiert.

**1.1.5 Planung und Abstimmung des Heizungsraums**
Planung und Abstimmung des Heizungsraums

Nach Erhalt des Auftrags ist der Auftragnehmer (AN)
verpflichtet, die Planung des Heizungsraums unter
Berücksichtigung der im Leistungsverzeichnis (LV)
spezifizierten Bauteile durchzuführen. Dabei hat der AN
die Kompatibilität sowie die Notwendigkeit der
vorgesehenen Komponenten zu prüfen und gegebenenfalls
Anpassungsvorschläge mit dem Auftraggeber (AG)
abzustimmen.
Menge: 1,000 St

**1.1.10 STIEBEL ELTRON Sole-Wasser-Wärmepumpe WPE-I 85 Premium H**
STIEBEL ELTRON Sole-Wasser-Wärmepumpe WPE-I 85 Premium
H

Die leistungsgeregelte Sole-Wasser-Wärmepumpe mit
Invertertechnologie wird im Innenraum aufgestellt. Der
hohe Integrationsgrad erleichtert die Installation.
Geringer Platzbedarf. Dank des integrierten
Zwischen-Wärmeübertragers ist eine energieeffiziente
passive Kühlung über die Fußbodenheizung möglich. Für
Sanierungen geeignet, da ganzjährig
eineVorlauftemperatur bis 75 Grad Celsius zur Verfügung
steht. Der monovalente Betrieb für Heizung und
Warmwasser ist möglich. KOMFORTMERKMALE: Leiser
Betrieb, da der Kältekreislauf gekapseltund der
Verdichter entkoppelt ist. Vollautomatische
außentemperaturabhängige Regelung der Heizungsanlage
durch den integrierten Wärmepumpen-Manager. Die
Steuerung über das Heimnetzwerk oder durch ein mobiles
Endgerät ist über das optionale InternetService Gateway
möglich. Hoher Integrationsgrad: bereits enthalten
sindhocheffiziente Umwälzpumpen und
Druckausdehnungsgefäße für die Sole- unddie
Heizungsseite, die elektrische Not-/Zusatzheizung für
monoenergetischenBetrieb und
Anti-Legionellen-Aufheizung,das Umschaltventil für die
Warmwasserbereitung und ein Sicherheitsventil mit
Ablaufleitung. DerKältekreis arbeitet mit dem
Kältemittel R454B. Korrosionsgeschützte Metallgehäuse
aus feuerverzinktem, pulverbeschichtetem Stahlblech.
EFFIZIENZ: Für die hohe Effizienz sorgensowohl der
Inverter als auch der integrierte Rekuperator.
INSTALLATION: Tragegriffe in der Rückwand. Bei der
Aufstellung muss nur eine Mindestraumgröße eingehalten
werden. Direkte hydraulische Verbindung an die Heiz-
und Solekreise durch interne Druckschläuche. Die
hydraulischen Anschlüsse sind mit Schnellverbindern
ausgestattet und thermisch isoliert. Technical data:
Energieeffizienzklasse: A+++ Wärmeleistung bei B0/W35
(EN 14511): 52,00 kW Wärmeleistung bei B0/W35
(min/max): 21-87 kW Leistungszahl bei B0/W35 (EN
14511): 4.7SCOP 35 GradC (EN 14825): 5.2
Schallleistungspegel (EN 12102): 46-63 dB(A)
Einsatzgrenze heizungsseitig max.: 65 GradCHöhe: 1742
mm Breite: 900 mm Tiefe: 848 mm Gewicht: 550 kg
Kältemittel: R454b Energieeffizienzklasse Raumheizung
bei durchschnittlichen Klimaverhältnissen jeweils für
Mitteltemperaturanwendungen: A+++

Artikelnummer  207092

Elektrischer Anschluss mit allen zugehörigen
Komponenten

 montieren
Menge: 2,000 St

**1.1.20 STIEBEL ELTRON Soledruckwächter zur Leckageüberwachung**
STIEBEL ELTRON Soledruckwächter zur Leckageüberwachung

Soledruckwächter mit Edelstahlpanzerschlauch zum
Anschluss andie Solebaugruppe für Erdwärmekollektoren
und -sonden gemäß VDI 4640 zur Leckageüberwachung.
Technische Daten: Geeignet für Sole/Wasserwärmepumpen.

Artikelnr. 221382

montieren
Menge: 1,000 St

**1.1.30 STIEBEL ELTRON Pufferspeicher 1500l SBP 1500 E, Standspeicher**
STIEBEL ELTRON Pufferspeicher 1500l SBP 1500 E,
Standspeicher

Speicherbehälter zur hydraulischen Entkopplung der
Volumenströme von Wärmepumpen und Heizkreis. Er dient
als Systemtrennspeicher zur Verlängerung
derWärmepumpen-Laufzeit und zur teilweisen Überbrückung
tariflicher Abschaltzeiten.Optionale Ergänzung durch
Bestückung derFlanschöffnung und 6 Einschraubstutzen.
Die Wärmedämmung WDH SBP als Zubehör sorgt für
geringste Wärmeverluste.
Technische Daten:
Nenninhalt: 1503 l,Max.
zulässiger Druck: 0,30 MPa,
Prüfdruck: 0,45 MPa,
Max.Be- / Entladevolumenstrom: 15,00 m3/h,
Max. zulässige Temperatur: 95 GradC,
Höhe: 2220 mm,
Höhe mit Wärmedämmung: 2255 mm,
Durchmesser: 1000 mm,
Durchmesser mit Wärmedämmung: 1220 mm,
Kippmaß: 2250 mm,
Gewicht gefüllt: 1703 kg,
Gewicht leer: 229 kg

Artikelnr. 227565

montieren
Menge: 2,000 St

**1.1.40 STIEBEL ELTRON Wärmedämmung WDH 1500 SBP**
STIEBEL ELTRON Wärmedämmung WDH 1500 SBP

Für Pufferspeicher SBP 1500 E und SBP 1500 E SOL.
Hochwertige EPTS Hartschaum-Wärmedämmung mit
Isolierdeckel und Bodenrondelle. Grafiteinlagerungen im
EPTS und Vlies für geringste Wärmeverluste.
KeilförmigeEinschnitte und Vlieseinlage
ermöglichenoptimale Behälteranpassung.
VorbereiteteKlebeverbindung in den keilförmigen
Einschnitten ermöglicht eine Formanpassung vor der
Montage. Kunststoffaußenmantel in weiß, Deckel
inbasaltgrau. Befestigung der Wärmedämmungdurch
Schnellverschluss-Hakenleiste. Technische Daten:
Dämmung für: SBP 1500 E und E SOL,Höhe: 2255
mm,Durchmesser: 1220 mm,Dicke der Wärmedämmung: 110
mm,Bereitschaftsenergieverbrauch/ 24 h bei 65 GradC:
4,1 kWh

Artikelnr. 231930

montieren
Menge: 2,000 St

**1.1.50 STIEBEL ELTRON Pufferspeicher 1500l coolSBP 1500 cool, Standspeicher**
STIEBEL ELTRON Pufferspeicher 1500l coolSBP 1500 cool,
Standspeicher

Speicherbehälter zur hydraulischen Entkopplung der
Volumenströme von Wärmepumpen und Heizkreis/Kühlkreis.
Er dient als Systemtrennspeicher zur Verlängerung der
Wärmepumpen-Laufzeit und zur teilweisen Überbrückung
tariflicher Abschaltzeiten. Optionale Ergänzung durch
Bestückung der Flanschöffnung und 6 Einschraubstutzen.
Der Speicherbehälter ist für die Anforderung
Kühlfunktion diffusionsdichtvorisoliert. Die
Wärmedämmung WDH 1500 cool als Zubehör sorgt für
geringste Wärmeverluste. Technische Daten: Nenninhalt:
1503 l,Max. zulässiger Druck: 0,30 MPa,Prüfdruck: 0,45
MPa,Max.Be- / Entladevolumenstrom: 15,00 m3/h,Max.
zulässige Temperatur: 95 GradC,Höhe: 2220 mm,Höhe mit
Wärmedämmung: 2255 mm,Durchmesser: 1032 mm,Durchmesser
mit Wärmedämmung: 1220 mm,Kippmaß: 2250 mm,Gewicht
gefüllt: 1742 kg,Gewicht leer: 239 kg

Artikelnr. 227589

montieren
Menge: 2,000 St

**1.1.60 STIEBEL ELTRON Wärmedämmung WDH 1500 cool**
STIEBEL ELTRON Wärmedämmung WDH 1500 cool

Für Pufferspeicher SBP 1500 E cool. Hochwertige EPTS
Hartschaum-Wärmedämmungmit Isolierdeckel und
Bodenrondelle. Grafiteinlagerungen im EPTS und Vlies
für geringste Wärmeverluste. KeilförmigeEinschnitte und
Vlieseinlage ermöglichenoptimale Behälteranpassung.
VorbereiteteKlebeverbindung in den keilförmigen
Einschnitten ermöglicht eine Formanpassung vor der
Montage. Kunststoffaußenmantel in weiß, Deckel
inbasaltgrau. Befestigung der Wärmedämmungdurch
Schnellverschluss-Hakenleiste. Technische Daten:
Dämmung für: SBP 1500 E cool,Höhe: 2255 mm,Durchmesser:
1220 mm,Dicke der Wärmedämmung: 110
mm,Bereitschaftsenergieverbrauch/ 24 h bei 65 GradC:
4,0 kW

Artikelnr. 231922

montieren
Menge: 2,000 St

**1.1.70 STIEBEL ELTRON Schutztemperaturregler STB-FB für Fußbodenheizung**
STIEBEL ELTRON Schutztemperaturregler STB-FB für
Fußbodenheizung

Bimetalisches Thermostat mit Gehäuse. Geeignet als
Schutztemperaturregler für die Fußbodenheizung mit
Einstellmöglichkeit der
höchstzulässigenVorlauftemperatur. Das Thermostat ist
für die Montage an das Heizungsrohr vorgesehen.
Technische Daten: Temperatureinstellbereich: 20-90
GradC,Schutzart (IP): IP30,Schalthysterese: 8+-3 K

Artikelnr. 233711

montieren
Menge: 1,000 St

**1.1.80 STIEBEL ELTRON Heizungsumschaltklappe HUK 125 Set**
STIEBEL ELTRON Heizungsumschaltklappe HUK 125 Set

2-Weg Drosselklappe DN 125, PN 6, Flansch mit
Laschenaugen, kvmax 880 m3/h, Gehäuse EN-GJS-400-15
(GGG 40), Epoxy-Pulverbeschichtung, Schliesskörpernicht
rostender Stahl (1.4308), Mediumstemperatur
-20...120GradC, dicht,Leckrate A, Drehantrieb 90 Nm
angebaut AC 100...240 V, Auf/Zu Laufzeit Motor 150 s /
90Grad IP54, Handverstellung mitDrucktaste,
arretierbar, Anschluss Kabel1 m PVC. SET-BESTANDTEILE:
2 Drosselklappen mit jeweils einem Drehantrieb.
Technische Daten: Zulässiges Medium: H2O,Zulässiges
Medium2: H2O Glykol S,Maximales Mischverhältnis: 50
%,Zulässiger Medium-Zusatz: Glykol,Kvs-Wert: 880
m3/h,Max. Betriebstemperatur: 100 GradC,Max. zulässiger
Druck: 1,6 MPa,Drehwinkel: 90 Grad,Drehwinkel
Arbeitsbereich: 0..90 Grad,Nennspannung: 230 V,Frequenz:
50/60 Hz,Leistungsverbrauch Betrieb: 5
W,Leistungsverbrauch Ruhestellung: 2
W,Leistungsverbrauch Dimensionierung: 9
VA,Netzanschlusskabel: X,Netzanschlusskabel Länge ca.:
1000 mm,Anschlusskabel Kabelquerschnitt: 3 x 0,75
mm2,Drehmoment: 90 Nm,Laufzeit: 150s /
90Grad,Schallleistungspegel: 45 dB(A),Schutzklasse: II
verstärkte Isolierung,Schutzart (IP):
IP54,Umgebungstemperatur: -30 - 50 GradC,Zulässige
relative Raumfeuchte (nicht kondensierend): 95 %

Artikelnr. 203712

montieren
Menge: 2,000 St

**1.1.90 STIEBEL ELTRON Heizungsumschaltventil HUV 80**
STIEBEL ELTRON Heizungsumschaltventil HUV 80

Heizungs-Umschaltventil mit 3-2 Wege Durchfluss und
Stellmotor in DN 80 Ausführung. Technische Daten:
Zulässiges Medium: H2O,Zulässiges Medium2: H2O Glykol
S,Maximales Mischverhältnis: 50 %,Zulässiger
Medium-Zusatz: Glykol,Kvs-Wert: 90 m3/h,Max.
Betriebstemperatur: 100 GradC,Max. zulässiger Druck: 60
MPa,Differenzdruck delta.pmax: 80 kPa,Schließdruck
delta.ps: 80 kPa,Durchfluss Regelpfad A-AB (VDI 2173):
3 n(gL),Leckrate Bypass B-AB: kvs* 0,01,Länge: 310
mm,Gewicht: 22,5 kg,Nennspannung: 230 V,Frequenz: 50/60
Hz,Leistungsverbrauch Betrieb: 2 W,Leistungsverbrauch
Ruhestellung: 1 W,Leistungsverbrauch Dimensionierung:
4,5 VA,Netzanschlusskabel: X,Netzanschlusskabel Länge
ca.: 1000 mm,Anschlusskabel Kabelquerschnitt: 3 x 0,75
mm2,Betriebsart: parallel,Laufzeit: 7,5 s/mm
(18mm),Schallleistungspegel: 35dB(A),Schutzklasse: II,
schutzisoliert,Schutzart (IP):
IP54,Umgebungstemperatur: 0 - 50 GradC,Zulässige
relative Raumfeuchte (nicht kondensierend): 95 %

Artikelnr. 227426

montieren
Menge: 1,000 St

**1.1.100 STIEBEL ELTRON Tauch- und Anlegefühler TAF PT 2m, Zubehör Regelung**
STIEBEL ELTRON Tauch- und Anlegefühler TAF PT 2m,
Zubehör Regelung

PT 1000 Fühler mit einer Kabellänge von 2 m und einem
Durchmesser von 6 mm zur Verwendung als Tauchfühler
oder Anlegefühler in Wärmepumpenanlagen.
Technische Daten:
Durchmesser: 6 mm
Kabellänge: 2 m

Artikelnr. 235996

montieren
Menge: 11,000 St

**1.1.110 STIEBEL ELTRON Raumtemperaturfühler FEW**
STIEBEL ELTRON Raumtemperaturfühler FEW

Raumtemperaturfühler FEW zur Erfassung der aktuellen
Temperatur und Feuchte in geschlossenen Räumen.

Artikelnr. 202099

montieren
Menge: 1,000 St

**1.1.120 STIEBEL ELTRON Internet Service Gateway ISG Connect, Zubehör Regelung**
STIEBEL ELTRON Internet Service Gateway ISG Connect,
Zubehör Regelung

Das Internet Service Gateway verbindet die Wärmepumpe
mit dem Heimnetzwerk und macht die Bedienung mit einem
Browser möglich. Nach der Freigabe werden Gerätedaten
an das STIEBEL ELTRON Internet Service Portal
übermittelt. Fürdie Nutzung der SG Ready-Funktionen von
WPM3 und LWZ/ VRC-W ist das ISG Connect ein notwendiges
Zubehör. Über die ModbusTCP/IP Datenschnittstelle kann
das ISG in eine bestehende Gebäudeleittechnik
eingebunden werden. Das ISG Connect ermöglicht die
Regelung auf eine vom Netzbetreiber oder Energiemanager
vorgegebene Leistung.

Artikelnummer: 206780

montieren
Menge: 1,000 St

**1.1.130 STIEBEL ELTRON Erweiterungsmodul EMW WPE-I 33-87**
STIEBEL ELTRON Erweiterungsmodul EMW WPE-I 33-87

Erweiterungsmodul zur zusätzlichen Ansteuerung von
weiteren Funktionen, wiebeispielhaft weitere Heizkreise
oder zusätzliche Wärmeerzeuger.

Artikelnr. 202062
Menge: 1,000 St

**1.1.140 STIEBEL ELTRON Erweiterungsmodul EM WPE-I 33-87**
STIEBEL ELTRON Erweiterungsmodul EM WPE-I 33-87

Erweiterungsmodul zur zusätzlichen Ansteuerung von
weiteren Funktionen, wiebeispielhaft weitere Heizkreise
oder zusätzliche Wärmeerzeuger

Artikelnr. 201715

montieren
Menge: 1,000 St

**1.1.150 STIEBEL ELTRON Inbetriebnahme Internet Service Gateway ISG**
STIEBEL ELTRON Inbetriebnahme Internet Service Gateway
ISG

Beschreibung  Fachkräfte können das
Internet-Service-Gateway (ISG web) selbstständig und
flexibel einbinden, um Zeit sowie Kosten zu sparen und
zudem Zugriff auf die Endkundenanlagen über das
Internet zu erhalten.  Im Bedarfsfall unterstützt der
Werkskundendienst bei Einbindung des ISG an eine
kompatible Wärmepumpe/ein Lüftungs-Integralgerät.  Der
Werkskundendienst installiert das ISG, damit Fachkräfte
die Endkundenanlage aus der Ferne steuern und einzelne
Parameter verändern können. Hierfür ist der Abschluss
eines ISG-Webmonitoring-Vertrags notwendig.

Bestandteile der Dienstleistung  Es wird eine
Verbindung zwischen dem Internet Service Gateway und
dem Wärmepumpen-Manager sowie die Netzwerkverbindung
per Kabel zum Router eingerichtet. Darüber hinaus
erfolgt eine kurze Einweisung und bei Bedarf eine
Befestigung des ISG an der Wand.  In das ISG ist eine
Modbus TCP Schnittstelle integriert, über die der
Anschluss an ein Gebäudeautomations-System möglich ist.
Die Verknüpfung der vom ISG gelieferten Modbus-Daten
mit dem Gebäudeautomations-System ist bauseits zu
leisten.  Abschließend wird ein Protokoll erstellt.

Voraussetzungen  Der Anlagenbauer ist während des
Einsatzes anwesend.  Für die Einbindung müssen in
unmittelbarer Nähe zum Gerät ein DSL-Anschluss und ein
Router (DHCP aktiviert) mit einem freien
Netzwerkanschluss vorhanden sein. Sollte der DSL-Router
abweichend von den Standard-Auslieferungszuständen
programmiert sein, muss der Anlagenbetreiber in der
Lage sein dem ISG in dem Router eine IP-Adresse
zuzuweisen.  Das entsprechende ISG muss vorab separat
beschafft werden. Hierfür ist ebenfalls eine
Stromversorgung vorzusehen.  Das Gerät ist für den
Werkskundendienst frei zugänglich.

Rechtliche Hinweise  Durch die Einbindung wird keine
Haftung für die ordnungsgemäße Planung, Dimensionierung
und Ausführung der Gesamtanlage übernommen, soweit
diese von Dritten vorgenommen wurde.

Artikelnummer: 298662
Menge: 1,000 St

**1.1.160 STIEBEL ELTRON Inbetriebnahme Groß-Sole-Wasser-Wärmepumpe**
STIEBEL ELTRON Inbetriebnahme
Groß-Sole-Wasser-Wärmepumpe

Beschreibung  Der Werkskundendienst nimmt eine
Sole-Wasser-Wärmepumpe (Groß) in Betrieb. Dadurch
verlängert sich die Garantiezeit von 2 auf 5 Jahre.

Bestandteile der Dienstleistung  Die hydraulische und
elektrische Einbindung wird geprüft.  Die benötigen
Hydraulik-Parameter werden eingestellt.  Der
Werkskundendienst führt einen Relaistests durch und
überprüft die angeschlossenen Umwälzpumpen und
Komponenten (Mischer, Solarpumpe, Fühler, etc.).  Die
Pumpe wird auf den Nennvolumenstrom eingestellt.
Funktionstest des Gerätes im Heiz- und
Warmwasser-Betrieb. - Sichtprüfung von
Sicherheitsventil Warmwasserspeicher,
Wärmeverteilsystem (vorhanden, nicht absperrbar,
Nennbetriebsdruck).  Plausibilitätsprüfung und
bedarfsweise Anpassung und Optimierung der Parameter.
Bei Bedarf werden individuell angepasst und optimiert:
Warmwassereinbindung, Heizkreise, Kesseleinbindung,
Bivalenztemperatur, 2. externer Wärmeerzeuger.
Härtemessung des Heizungsfüllwassers.  Prüfung nach
DIN EN 50678 (VDE 0701) und DIN EN 50699 (VDE 0702).
Das Gerät wird gestartet und im gewünschten
Betriebsmodus übergeben.  Der Werkskundendienst
erstellt ein Protokoll über die Inbetriebnahme der
Wärmepumpe.

Voraussetzungen  Der Anlagenbauer ist anwesend,
während die Wärmepumpe in Betrieb genommen wird. Zudem
sind alle notwendigen Baugerüste, Hebebühnen und
Leitern bauseits zu stellen. Mauerdurchbrüche sind
vorzubereiten.  Die Anlage ist elektrisch und
hydraulisch betriebsfertig angeschlossen, entsprechend
den Herstellervorgaben gefüllt und entlüftet.  Das
Gerät ist für den Werkskundendienst frei zugänglich.

Rechtliche Hinweise  Durch die Inbetriebnahme wird
keine Haftung für die ordnungsgemäße Planung,
Dimensionierung und Ausführung der Gesamtanlage
übernommen, soweit diese von Dritten vorgenommen wurde.
  Bei einer Trockenheizung wird keine Haftung für die
ordnungsgemäße Aufheizung des Estrichs übernommen. Die
Verantwortung für die richtige Aufheizung des Estrichs
und Protokollierung nach DIN 4725 obliegt allein dem
Auftraggeber/Leistungsempfänger. Dieser
Haftungsausschluss gilt insbesondere auch für Schäden
am Estrich sowie an der Heizungsanlage, die durch eine
fehlerhaft durchgeführte Estrichaufheizung erfolgen
könnten.  Für fremdbezogene Teile und für
Anlagenmängel, die auf fremdbezogene Teile oder auf
Systemmängel zurückzuführen sind, wird keine Haftung
übernommen. Etwaige, im Einsatzprotokoll vermerkte
Mängel sind unverzüglich zu beseitigen, um eine
Garantieverlängerung zu erlangen. Die
Garantieverlängerung von 2 auf 5 Jahren ist nur
möglich, wenn eine Inbetriebnahme durch den
Werkskundendienst oder einen autorisierten Partner
durchgeführt wird. Systemspeicher (Puffer- oder
Warmwasserspeicher) stammen aus dem Produktportfolio.
Im Garantiefall ist im zweiten und vierten Betriebsjahr
eine Wartung durch den Werkskundendienst oder durch
eine Fachkraft nachzuweisen.

Artikelnummer: 359484
Menge: 1,000 St

**1.1.170 STIEBEL ELTRON Inbetriebnahme zusätzliche Groß-Sole-Wasser-Wärmepumpe**
STIEBEL ELTRON Inbetriebnahme zusätzliche
Groß-Sole-Wasser-Wärmepumpe

siehe Inbetriebnahme Große-Sole-Wasser-Wärmepumpe

Bestellnummer: 359485
Menge: 1,000 St

**1.1.180 Kesselsicherheitsgruppe, mit Isolierung, 20M-ISO / SV 3/4" / 100 kW**
Kesselsicherheitsgruppe, mit Isolierung, 20M-ISO / SV
3/4" / 100 kW

Montageeinheit für geschlossene Heizungsanlagen nach
DIN EN 12828. Stahlkonsole verzinkt, Anschluss 1"
Innengewinde, gebrauchsfertig bestückt. Mit
Schnellentlüfter, Manometer 3/8" mit automatischem
Absperrventil und Sicherheitsventil 1/2" 3,0 bar, mit
FCKW-freier Isolierung nach DIN 4102-B2
(Brandschutzklasse 2)

liefern und montieren
Menge: 4,000 St

**1.1.190 Reflex Kappenventil SU R 3/4" x 3/4"**
Reflex Kappenventil SU R 3/4" x 3/4"

Für Membran-Druckausdehnungsgefäße in geschlossenen
Heizungs- und Kühlwasseranlagen.Mit einer gegen
unbeabsichtigtes Schließen gesicherten Absperrung und
einer Entleerung gemäß DIN EN 12828.

Typ: SU R 3/4" x 3/4"

Betriebstemperatur: 120 °C

Betriebsüberdruck: 10 bar

Anschluss : G 3/4"

Gewicht: 0.26 kg

Artikelnr. 7613000

liefern und montieren
Menge: 4,000 St

**1.1.200 Reflex C 18, Membran-Druckausdehnungsgefäß in Diskusform, grau, 3/1 bar**
Reflex C 18, Membran-Druckausdehnungsgefäß in
Diskusform, grau, 3/1 bar

Membran-Druckausdehnungsgefäß für geschlossene Heiz-
und Kühlwassersysteme. Gefässe sind gebaut nach DIN EN
13831. Zulassung gemäß Richtlinie für Druckgeräte
2014/68/EU. Die hochwertige Butyl-Vollmembran trennt
zuverlässig die statische Gasfüllung vom Wasserraum.
- Langlebige Epoxidharzbeschichtung
- Nicht tauschbare Vollmembran nach DIN EN 13831
- Für Frostschutzmittelzusatz mindestens 25 bis 50 %
- Mit Gewindeanschlüssen
- In Diskusform
- Inkl. Befestigungslaschen zur einfachen Installation
- Max. zulässige Systemtemperatur 120°C
- Zulässige Betriebstemperatur 70°C

Typ: C 18
Farbe: grau
Membranmaterial: Butyl
Nennvolumen: 18 l
Max. Nutzvolumen: 16 l
Max. zul. Systemtemperatur: 120 °C
Min. zul. Betriebstemperatur (ft): -10 °C
Max. zul. Betriebstemperatur: 70 °C
Max. zul. Betriebsüberdruck: 3 bar
Gasvordruck werksseitig: 1 bar
Anschluss : G 3/4"
Durchmesser: 356 mm
Max. Höhe: 370 mm
Tiefe: 236 mm
Wandabstand Wasseranschluss: 76 mm
Kippmaß ca.: 512 mm
Gewicht: 4.38 kg

Artikelnr. 8280200

liefern und montieren
Menge: 4,000 St

**1.1.210 Kaskaden Abluftlkanalsystem**
Kaskaden Abluftlkanalsystem

Die Wärmepumpe ist gemäß Herstellerangaben mit einer
Abluftleitung zu versehen.  Der Abluftkanal muss an
einer Stelle enden, die frei von Zündquellen ist. Der
Abluftkanal ist nach den Angaben des Herstellers zu
dimensionieren und zu installieren.

Material, Maschinen- und Arbeitsstunden sind im Preis
enthalten.

liefern und montieren
Menge: 1,000 St

#### Abschnitt 1.2 Sole und aktiv Kühl Bereich

*Hinweis*
Die Planung und Auslegung der Pumpensysteme für das
Sondenfeld, die Rückkühlung sowie die aktive Kühlung
erfolgen erst während der Bauphase. Dies ist
erforderlich, da zum jetzigen Zeitpunkt nicht alle für
die Berechnung notwendigen technischen Parameter und
Rahmenbedingungen vorliegen. Die endgültige
Dimensionierung und Spezifikation der Komponenten
werden daher auf Basis der während der Bauausführung
gewonnenen Erkenntnisse festgelegt.

**1.2.10 SpiroCombi mit Magnet: Stahl, DN 200 - Flansch (PN 16)**
*** Bedarfsposition mit GB
SpiroCombi mit Magnet: Stahl, DN 200 - Flansch (PN 16)

SpiroCombi Magnet - kombinierter Mikroluftblasen- und
Schlammabscheider, zur kontinuierlichen Entfernung von
Luft-, Mikroluftblasen sowie magnetischer und nicht
magnetischer Schmutz und Schlammpartikeln aus
Kühlkreisläufen.

Mit integrierten Magneten in Dry-Pocket-Konstruktion
zum schnellen Abscheiden von magnetischen Partikeln.
Integrierter Konus zur Neutralisation des Magnetfeldes
beim Abschlammen.

Reinigung ohne Betriebsunterbrechung und ohne Ausbau
des Magneten.

Flexibler Abziehmechanismus zum Reinigen des

Magneten beim Abschlammen ohne zusätzlichen
Platzbedarf. Der Abziehmechanismus kann durch inovative
Seilzugtechnologie sowohl senkrecht nach unten, als
auch seitlich bedient werden.

Position des Auslassventils innerhalb von 360° frei
wählbar. Möglichkeit die Dry Pocket zu wechseln.

Schlammabscheidung bis zu einer Partikelgröße von 5
Mikrometer - ohne Betriebsunterbrechung.

Komplette Einheit inkl. Magneten und Ablasshahn zum
Abscheiden und Abschlammen, bei sehr geringem
Druckverlust durch das hierfür speziell entwickelte
Spirorohr.

Die einzigartige Magnetfeld-Booster-Technologie
garantiert so schnell wie nie zuvor eine optimale
Schmutzentfernung. Die Entfernung von selbst kleinsten
Magnetitpartikeln maximiert die Leistung der Anlage und
schützt teure Anlagenkomponenten. Der gesammelte
Schmutz kann schnell und einfach beseitigt werden.

Entgasung durch den Spirorohreinsatz bis auf einen
Restluftanteil v. 0,4 Prozent. Entlüftung mit nicht
absperbarem permanent Entlüftungsventil.

Gehäuse in Stahlausführung St 37.2 (Ausführung in
Edelstahl / Sondergrößen auf Anfrage).

Medium Wasser und Wasser/Glykol (50/50%).
=== Herstellergarantie: 5 Jahre ===
Technische Daten:
Nennweite: DN 200
Rohranschluss: Vorschweißflansch PN 16 (DIN 2633)
Gehäuse: Stahl St 37.2
Einbaulänge: 775 mm
Max. Betriebsdruck: 10 bar
Max. Vorlauftemperatur: 110 Grad C
Max. Durchsatz: 180 cbm/h
Max. Fließgeschwindigkeit: 1,5 m/s
Max. Druckverlust: 5,8 kPa
Inhalt: 105 Liter
Gewicht: 133 kg
Fabrikat: Spirotech bv
Typ: SpiroCombi Magnet DN 200 - Flansch
Artikel-Nr.:BC200FM
Menge: 1,000 St

**1.2.20 SpiroCross XC-M: Stahl, DN 200 - Flansch (PN 16)**
SpiroCross XC-M: Stahl, DN 200 - Flansch (PN 16)

SpiroCross XC-M - Hydraulische Weiche DN 200 -
Flanschausführung (PN 16) für Heiz- und Kühlkreisläufe

SpiroCross XC-M - Hydraulische Weiche mit integrierter
Luft-, Magnetit- und Schlammabscheidung. 3 Funktionen
vereint in einer Einheit.
Funktion 1:
Das patentierte SpiroRohr bewirkt einen vorübergehenden
Stillstand des Systemwassers im laminaren Bereich des
SpiroCross XC-M, wodurch Luftblasen aufsteigen und
Verunreinigungen absinken. Außerdem werden dadurch
Primärkreislauf und Sekundärkreislauf der Anlage
getrennt, um eine unnötige Vermischung von Systemwasser
zu vermeiden. Die SpiroCross XC-M stellt sicher, dass
Kühl- und Heizsysteme immer Systemwasser mit der
richtigen Vorlauf- und Rücklauftemperatur erhalten.

Funktion 2:
Die SpiroCross XC-M verfügt über einen integrierten
SpiroVent Luftabscheider, der zirkulierende Luft und
Mikrobläschen in laufendem Betrieb effektiv aus dem
Systemwasser entfernt.
Entgasung durch den Spirorohreinsatz bis auf einen
Restluftanteil v. 0,4 Prozent.
Entlüftung mit nicht absperrbarem permanent
Entlüftungsventil.

Funktion 3:
Die SpiroCross verfügt über einen Schlammabscheider mit
Magnet zur kontinuierlichen Entfernung von magnetischen
und nicht magnetischen Schmutz- und Schlammpartikeln
aus Heiz- und Kühlkreisläufen. Mit zwei integrierten
Magneten in Dry-Pocket- Konstruktion zum schnellen
Abscheiden von magnetischen Partikeln. Integrierter
Konus zur Neutralisation des Magnetfeldes beim
Abschlammen. Reinigung ohne Betriebsunterbrechung und
ohne Ausbau des Magneten.
Flexibler Abziehmechanismus zum Reinigen des Magneten
beim Abschlammen ohne zusätzlichen Platzbedarf. Der
Abziehmechanismus kann durch innovative
Seilzugtechnologie sowohl senkrecht nach unten als auch
seitlich bedient werden.

Position des Auslassventils innerhalb von 360° frei
wählbar.

Möglichkeit die Dry Pocket zu wechseln.

Technische Daten:

Nennweite: DN 200
Rohranschluss: Vorschweißflansch PN 16 (DIN 2633)
Gehäuse: Stahl St 37.2
Einbaulänge: 775 mm
Max. Betriebsdruck: 10 bar
Max. Vorlauftemperatur: 110 Grad C
Max. Durchsatz: 180,0 cbm/h
Nom. Strömungsgeschwindigkeit: 1,5 m/s
Medium: Wasser-/Glykolgemisch: max. 50%
Inhalt: 250 Liter
Gewicht: 245 kg

Artikelnr. XC200FM

liefern und montieren
Menge: 1,000 St

**1.2.60 Wärmetauscher ALFA Laval T21-MFG 82**
Menge: 2,000 St

**1.2.70 Reflex Variomat Steuereinheit VS 2-1/60 230/50**
Reflex Variomat Steuereinheit VS 2-1/60, für Druck
halten, entgasen und nachspeisen, 10 bar

Steuereinheit, Hydraulik und Steuerungsmodul für Druck
halten, entgasen, nachspeisen in geschlossenen
Heizwasser- und Kühlkreisläufen.Gebaut nach DIN EN
12828 und den Anforderungen der VDI 4708 mit
CE-Kennzeichen.Geeignet für den Einsatz in
lärmsensiblen Bereichen. Funktionseinheit bestehend aus
Hydraulikteil und Control Touch Steuerungs- und
Bedieneinheit. Beides ist ergonomisch und
wartungsfreundlich in ein modulares bodenstehendes
Rahmensystem aus EV 1 eloxierten
Aluminiumpräzisionsprofilen eingebunden mit CE
Kennzeichen. Hydraulikteil:

Druckhaltung wird mittels einer Edelstahlkreiselpumpe
in Verbindung mit einem robusten schmutzunempfindlichen
Motorkugelhahn mit vorgeschaltetem Schmutzfänger als
Überströmeinrichtung realisiert. Ein Sicherheitsventil
dient zur Druckabsicherung des anzuschließenden
Variomat Grundgefäß VG bzw. Folgegefäßes VF. Die
Systemdruckmessung erfolgt mittels elekronischem
Sensor. Druckseitige Systemanschlüsse sind als
gesicherte Absperrkugelhähne ausgeführt. Sämtliche
Armaturen befinden sich zur variableren Anordnung der
Hydraulik auf einer drehbaren Grundplatte.

Die Control Touch Bedieneinheit mit TFT Farb-Display
inkl. Kommunikationselektronik ist in einem als Tableau
gestalteten robusten Kunststoffgehäuse integriert und
direkt an der Steuerung horizontal ausgerichtet
montiert. Eine optionale separate und vertikale
Wandmontage in max. drei Meter Entfernung zur
Leistungselekronik ist möglich.
Kommunikationselektronik bestehend aus:

- 4,3" resistivem Farb-Touchdisplay zur Programmierung,
Betriebsdokumentation und Überwachung sowie
Bereitstellung von Hilfetexten für sämtliche Funktionen

- zwei Schnittstellen RS485 als Daten- bzw.
Kommunikationsschnittstellen

- serielle TTL-Schnittstelle mit zwei Anschlussklemmen
zum Anschluss von 2 IO-Platinen

- potenzialfreier Ausgang zur Weiterleitung der
Sammelmeldung

- zwei galvanisch getrennte analoge Ausgänge z.B. für
Systemdruck

- Eingang zur Auswertung von Kontaktwasserzählern

- Steckplatz für ein Kompakt-Busmodul, eine SD-Karte
z.B. zur Datenauslesung, Softwareaktualisierung usw.

- 230V Ausgang zum Anschluss niveauabhängiger
Nachspeise- /Entgasungsstationen

Die Leistungselektronik ist in einem eigenen
Kunststoffschaltschrank direkt unterhalb der
Bedieneinheit montiert. Die Spannungsversorgung erfolgt
über einen Hauptschalter. Im Einzelnen bestehend aus:

- Hauptschalter an Gehäuseaußenseite

- Pumpensteuerung

- Kabelmanagement für externe Anschlüsse

- Montageplatz für optionale Module

Steuereinheit komplett verrohrt und anschlussfertig
nach VDE-Vorschriften verdrahtet. Systemanschlüsse
mittels integrierten Absperrungen.

Control Touch ist eine vollautomatische und frei
parametrierbare Mikroprozessorsteuerung mit Touch
Bedienung, Echtzeituhr, differenzierendem Fehler- und
Parameterspeicher, kombinierte grafische und
klartextliche Darstellung von Systemdruck,
Gefäßfüllniveau und allen relevanten Betriebs- und
Störmeldungen, Funktionsschema, Signalisierung des
aktiven Betriebsmodus, Sammelstörmeldung,
Minimalfüllniveau sowie der Funktion von Pumpe,
Überströmkugelhahn und Nachspeiseventil. Funktionsweise
der Druckhaltung in den Grenzen +/- 0,2 bar inkl.
Pumpenüberwachung. Optimierte Systemwasserentgasung
durch patentierte vollautomatische Überströmregelung
mit Zyklen für Dauer-, Intervall- und
Nachlaufentgasung. Kontrollierte Nachspeisung,
automatische Unterbrechung und Störmeldung bei
Überschreitung der Laufzeit und/oder der Zyklenanzahl.
Verarbeitung des Signals eines Kontaktwasserzählers zur
Maximalmengenbegrenzung und/oder zur
Kapazitätsauswertung von in der Nachspeiseleitung
befindlichen Ionenaustauschern. Dokumentation und
Kontrolle des Gesamtsystems bezüglich o.g. Parameter.

Typ: VS 2-1/60

Steuerungstyp: Control Touch

Steuereinheit: nebenstehend

Max. zul. Betriebstemperatur: 70 °C

Zul. Betriebstemperatur Erzeuger: 105 °C

Druck/Temperatur: 10 bar

70 °C

Max. zul. Betriebsüberdruck: 10 bar

Ansprechdruck SV Gefäßseite: 5.0 bar

Max. p0 Einstellung: 4.8 bar

Max. Schalldruckpegel: 55 dB(A)

Schutzgrad: IP 54

Anzahl Anschlüsse: 2 St.

Anschluss elektrisch: 230V/50Hz

Anschluss Ausdehnungsleitung: Rp 1"

Anschluss Nachspeisung: Rp 1/2"

Max. elektr. Nennleistung: 1.10 kW

Max. Höhe: 921 mm

Breite: 561 mm

Tiefe: 536 mm

Gewicht: 36.90 kg

Artikelnr. 8910200
Menge: 1,000 St

**1.2.80 Reflex Variomat Grundgefäß VG 600**
Reflex Variomat Grundgefäß VG 600, für Variomat
Druckhaltestationen, grau, 6 bar

Membran-Ausdehnungsgefäß für Reflex Variomat ein- oder
zwei-pumpengesteuerte Druckhaltestationen, drucklos,
gegenüber der Atmosphäre geschlossen. Zulassung gemäß
EU-Druckgeräterichtlinie 2014/68/EU. Gefässe sind
gebaut nach DIN EN 13831 und VDI 4708 bzw. AD 2000.

- stehend mit Fußkonstruktion

- austauschbare Vollmembran nach DIN EN 13831

- außen kunststoffbeschichtet

- mit Peilrohrentgasung

- inklusive angeschweißter seitlicher Muffe zum
Anschluss eines Membranbruchmelders

- Grundgefäße VG inkl. Messumformer für Niveaumessung

Typ: VG 600

Farbe: grau

Nennvolumen: 600 l

Max. Nutzvolumen: 540 l

Max. zul. Systemtemperatur: 110 °C

Max. zul. Betriebstemperatur: 70 °C

Max. zul. Betriebsüberdruck: 6 bar

Anschluss : G 1"

Durchmesser: 740 mm

Max. Höhe: 1807 mm

Höhe Wasseranschluss: 133 mm

Kippmaß ca.: 1814 mm

Gewicht: 96.80 kg

Artikelnr. 8600411
Menge: 1,000 St

**1.2.90 Reflex Variomat Anschlussset für Einpumpenanlagen G 1"**
Reflex Variomat Anschlussset für Einpumpenanlagen G 1",
für Grundgefäße VG mit VS 1/VS 2-1 O 480-740 mm

Zum Anschluss von Variomat 1 und 2-1/.. Steuereinheiten
an Variomat Grundgefäße, bestehend aus zwei
Edelstahl-Anschlusswellrohren mit Verschraubungen und
gesicherten Absperrkugelhähnen.

Typ: VS 1/VS 2-1 O 480-740 mm

Anschluss : G 1"

Gewicht: 1.55 kg

Artikelnr. 6940100
Menge: 1,000 St

**1.2.100 Reflex Motorkugelhahn Safecontrol Rp 1/2" als Umrüstsatz für Nachspeisung**
Reflex Motorkugelhahn Safecontrol Rp 1/2" als
Umrüstsatz für Nachspeisung

Reflex Safecontrol

Motorkugelhahn als Umrüstsatz zur Wassernachspeisung in
Verbindung mit Reflex Servitec und Variomat.Die
Ansteuerung erfolgt direkt von der Reflex
Steuereinheit. Der schmutzresistente Motorkugelhahn ist
mittels Federkraft stromlos geschlossen.Der
hydraulische und elektrische Anschluss ist bauseits zu
erstellen.

Typ: Safecontrol
Betriebstemperatur: 120 °C
Betriebsüberdruck: 25 bar
Anschluss : Rp 1/2"
Gewicht: 0.97 kg

EAN Code: 4036705086236

Artikelnr.  9119352
Menge: 1,000 St

**1.2.110 Reflex Inbetriebnahme Cat. 1 für Reflexomat, Variomat, Servitec mit einer Pumpe/Kompressor**
Reflex Inbetriebnahme Cat. 1 für Reflexomat, Variomat,
Servitec mit einer Pumpe/Kompressor

Leistungsbeschreibung:
Reflex Inbetriebnahme Kategorie 1 für eine
Standardanlage der Produktreihe Reflexomat, Variomat
oder Servitec Vakuum-Sprührohrentgasung inkl. des
Steuergefäßes und der Nachspeiseeinheit durch den
Reflex Kundendienst bestehend aus:
- An- und Abfahrt
- Einstellung der Anlage auf die vom Auftraggeber zu
benennenden Betriebsparameter
- Prüfung der Einstellung und Betriebsparameter sowie
der Leistung der Anlage und Funktion im System
- Fillsoft und Fillset werden mitgeprüft
- Alle Einstellwerte werden in einem Protokoll
dokumentiert

Voraussetzungen:
- elektrischer und hydraulischer Anschluss der
Steuereinheit, der Zubehörkomponenten und gefüllte
Versorgungsanlage.
- Die Ausdehnungsgefäße der Druckhaltestation dürfen
nicht mit Wasser vorgefüllt sein.
- Ausreichende Versorgung mit Füllwasser ist
vorzusehen.

Kundennutzen:
Zwar ist es durchaus möglich, dass Kunden eine vor
kurzem gekaufte Anlage selbst in Betrieb nehmen, es
gibt jedoch eine Reihe von Gründen, warum die
Inbetriebnahme durch Reflex die bessere Idee ist.
- Sicherheit, dass die Anlage für einen optimalen
Betrieb eingestellt ist
- Ausschluss von Schäden durch inkorrekte
Inbetriebnahme damit Betriebssicherheit und Vermeidung
von Zeit und Kosten für Ausfallzeiten

Inbetriebnahmetermin:
Die Dienstleistung erfolgt in der Regel ca. drei Wochen
im lokalen Landes, International ca. sechs Wochen nach
entsprechender Beauftragung.

Dienstleistungen des Reflex Service sind Nettokosten!
Im Preis nicht enthalten sind bauseits entstehende
Wartezeiten und Arbeiten, die durch unsachgemäße
Installation bzw. nicht ordnungsgemäßen Zustand
entstehen.Die Programmierung der Erweiterung- und
Bus-Module sind nicht im Umfang der Inbetriebnahme
enthalten. Programmierung werden separat nach Zeit und
Aufwand verrechnet.

EAN Code: 4036705214141

Artikelnr.  7945600
Menge: 1,000 St

**1.2.120 Reflex Reflex N 35, Membran-Druckausdehnungsgefäß**
Reflex Reflex N 35, Membran-Druckausdehnungsgefäß,
grau, 4/1.5 bar

Membran-Druckausdehnungsgefäß für geschlossene Heiz-
und Kühlwassersysteme. Gefässe sind gebaut nach DIN EN
13831. Zulassung gemäß Richtlinie für Druckgeräte
2014/68/EU.

- Langlebige Epoxidharzbeschichtung

- Nicht tauschbare Halbmembran nach DIN EN 13831

- Ab 35 Liter stehend

- Für Frostschutzmittelzusatz mindestens 25 bis 50 %

- Mit Gewindeanschlüssen

- Max. zulässige Systemtemperatur 120 °C

- Zulässige Betriebstemperatur 70 °C

Hinweis:

Keine Bewilligungspflicht gemäß Schweizer Richtlinie
SWKI HE301-01 und SVTI bei (PSV * VN = 3.000 bar *
Liter).

Typ: N 35

Farbe: grau

Membranmaterial: SBR

Nennvolumen: 35 l

Max. Nutzvolumen: 31.5 l

Max. zul. Systemtemperatur: 120 °C

Min. zul. Betriebstemperatur (ft): -10 °C

Max. zul. Betriebstemperatur: 70 °C

Max. zul. Betriebsüberdruck: 4 bar

Gasvordruck werksseitig: 1.5 bar

Anschluss : R 3/4"

Durchmesser: 376 mm

Max. Höhe: 466 mm

Höhe Wasseranschluss: 130 mm

Kippmaß ca.: 599 mm

Gewicht: 5.60 kg

Artikelnr. 8208401
Menge: 1,000 St

**1.2.130 Reflex Kappenventil SU R 3/4" x 3/4"**
Reflex Kappenventil SU R 3/4" x 3/4"

Für Membran-Druckausdehnungsgefäße in geschlossenen
Heizungs- und Kühlwasseranlagen.Mit einer gegen
unbeabsichtigtes Schließen gesicherten Absperrung und
einer Entleerung gemäß DIN EN 12828.

Typ: SU R 3/4" x 3/4"

Betriebstemperatur: 120 °C

Betriebsüberdruck: 10 bar

Anschluss : G 3/4"

Gewicht: 0.26 kg

Artikelnr. 7613000
Menge: 1,000 St

**1.2.140 Reflex Exvoid T 1/2, automatischer Großentlüfter aus Messing, 110 °C, 10 bar**
Reflex Exvoid T 1/2, automatischer Großentlüfter aus
Messing, 110 °C, 10 bar

Reflex Exvoid-T Automatischer Schnell-/Großentlüfter
für Heiz- und Kühlwassersysteme bzw. geschlossene,
flüssigkeitsgefüllte Anlagensysteme.Geeignet für die
Medien Wasser und Wasser/Glykolgemisch bis zu einem
Mischungsverhältnis von 50/50%.Armatur für die
permanente Ableitung von Gasblasen aus entsprechend
hierfür im Hydraulik-/Rohrleitungssystem vorgesehenen
Hochpunkten oder Sammelstellen.

Typ: T 1/2
Gehäusewerkstoff: Messing
Einbauvariante: vertikal
Betriebstemperatur: 0 °C - 110 °C
Betriebsüberdruck: 10 bar
Anschluss : IG 1/2"
Entlüftungsanschluss: G 1/2"
Durchmesser: 63 mm
Max. Höhe: 122 mm
Breite: 78 mm
Mitte Flansch-Mantel: 46 mm
Gewicht: 0.63 kg

Artikelnr. 9250000
Menge: 1,000 St

**1.2.150 Reflex Fillcontrol Auto 5,5**
Reflex Fillcontrol Auto 5,5, Füll- und
Nachspeisestation für Wassergemische

Funktionsüberwachung der Druckhaltung in geschlossenen
Heiz-, Kühlwassersystemen und kontrollierter
Nachspeisung von Ergänzungswasser und Füllfunktion bei
Erst- und Wiederbefüllung. Besonders geeignet zur
Systemfüllung und -nachspeisung mit Wasser und
Wassergemischen aus drucklosen Vorrats- und
Mischbehältern. Steuereinheit bestehend aus Reflex
Control Basic Steuerungs- und Bedieneinheit. Beides ist
ergonomisch und wartungsfreundlich in ein modulares
bodenstehendes Rahmensystem aus EV 1 eloxierten
Aluminiumpräzisionsprofilen eingebunden. Hydraulik
besteht aus horizontal angeordneter
Edelstahlkreiselpumpe mit Trockenlaufschutzpumpe,
elektronischem Drucksensor sowie druckseitigem
Absperrkugelhahn.Die Reflex Control Basic Steuerung ist
in ein robustes Kunststoffgehäuse integriert, in der
sowohl die Leistungs- und Kommunikationselektronik und
das Bedientableau mit schmutzunempfindlicher
Folientastatur untergebracht ist. Control Basic ist
eine vollautomatische frei parametrierbare
Mikroprozessorsteuerung mit Echtzeituhr,
differenzierendem Fehler- und Parameterspeicher,
zweizeiliger Klartextanzeige für Systemdruck und allen
relevanten Betriebs- und Störmeldungen, LED-Anzeige der
Betriebsmodi und allgemeiner Fehlermeldung.
Kommunikationselektronik bestehend aus:

- Schnittstelle RS 485 als Datenschnittstelle bzw. für
den Anschluss optionaler Kommunikationskomponenten

- potenzialfreier Ausgang zur Weiterleitung der
Sammelmeldung

- Eingang zur Auswertung eines Kontaktwasserzählers

- Eingang zur Funktionsanforderung über externes Signal

Steuereinheit komplett verkabelt und anschlussfertig
nach VDE-Vorschriften verdrahtet, Netzanschlusskabel
und Schukostecker. Systemdrucküberwachung und -anzeige
mit Störmeldung bei Mindestdruckunter- und
Maximaldrucküberschreitung. Die Ansteuerung erfolgt
über eine integrierte Systemdruckauswertung oder ein
externes 230V Signal (z.B. einer Druckhaltestation),
mit automatischer Unterbrechung und Störmeldung bei
Überschreitung der Laufzeit und/oder der Zyklenanzahl.
Kontrollierte Nachspeisung, automatische Unterbrechung
und Störmeldung bei Überschreitung der Laufzeit
und/oder der Zyklenanzahl. Auswertemöglichkeit eines
Kontaktwasserzählers inkl. optional möglicher
Kapazitätsüberwachung von Ionentauschern in der
Nachspeiseleitung. Dokumentation und Kontrolle des
Gesamtsystems bezüglich o.g. Parameter.

Typ: Auto 5,5

Min. Umgebungstemperatur: 0 °C

Max. Umgebungstemperatur: 35 °C

Max. zul. Betriebstemperatur: 70 °C

Max. zul. Betriebsüberdruck: 10 bar

Max. zul. Förderdruck: 5.5 bar

Anschluss Ein-/Austritt: G 1 1/4" / G 1"

Anschluss elektrisch: 230V/50Hz

Max. Förderleistung: 4.2 m3/h

Max. elektr. Nennleistung: 0.75 kW

Min. Zulaufleistung: 360 l/h

Max. Höhe: 683 mm

Breite: 556 mm

Tiefe: 481 mm

Gewicht: 18.60 kg

Artikelnr. 8812300
Menge: 1,000 St

#### Abschnitt 1.3 Heizungs Bereich

**1.3.10 SpiroTrap mit Magnet: Stahl, DN 150 - Flansch (PN 16)**
SpiroTrap mit Magnet: Stahl, DN 150 - Flansch (PN 16)

SpiroTrap Schlammabscheider Magnet zur kontinuierlichen
Entfernung von magnetischen und nicht magnetischen
Schmutz- und Schlammpartikeln aus Heiz- und
Kühlkreisläufen.
Mit integrierten Magneten in Dry-Pocket-Konstruktion
zum schnellen Abscheiden von magnetischen Partikeln.
Integrierter Konus zur Neutralisation des Magnetfeldes
beim Abschlammen.
Reinigung ohne Betriebsunterbrechung und ohne Ausbau
des Magneten. Flexibler Abziehmechanismus zum Reinigen
des
Magneten beim Abschlammen ohne zusätzlichen
Platzbedarf. Der Abziehmechanismus kann durch inovative
Seilzugtechnologie sowohl senkrecht nach unten, als
auch seitlich bedient werden.

Position des Auslassventils innerhalb von 360° frei
wählbar. Möglichkeit die Dry Pocket zu wechseln.

Gehäuse in Stahlausführung St 37.2 (Ausführung in
Edelstahl / Sondergrößen auf Anfrage).

Schlammabscheidung bis zu einer Partikelgröße von 5
Mikrometer - ohne Betriebsunterbrechung.

Komplette Einheit inkl. Magneten und Ablasshahn zum
Abscheiden und Abschlammen, bei sehr geringem
Druckverlust durch das hierfür speziell entwickelte
Spirorohr.

Die einzigartige Magnetfeld-Booster-Technologie
garantiert so schnell wie nie zuvor eine optimale
Schmutzentfernung. Die Entfernung von selbst kleinsten
Magnetitpartikeln maximiert die Leistung der Anlage und
schützt teure Anlagenkomponenten. Der gesammelte
Schmutz kann schnell und einfach beseitigt werden.

Medium Wasser und Wasser/Glykol (50/50%).
=== Erweiterte Herstellergarantie: 5 Jahre ===

Technische Daten:
Nennweite: DN 150
Rohranschluss: Vorschweißflansch PN 16 (DIN 2633)
Gehäuse: Stahl St 37.2
Einbaulänge: 635 mm
Max. Betriebsdruck: 10 bar
Max. Vorlauftemperatur: 110 Grad C
Max. Durchsatz: 108 cbm/h
Max. Fließgeschwindigkeit: 1,5 m/s
Max. Druckverlust: 4,9 kPa
Inhalt: 50 Liter
Gewicht: 61 kg
Fabrikat: Spirotech bv
Typ: SpiroTrap Magnet DN 150 - Flansch
Artikel-Nr.: BE150FM
Menge: 1,000 St

**1.3.20 SpiroTrap Magnet - Fertigisolierung DN 125 - DN 150**
SpiroTrap Magnet - Fertigisolierung DN 125 - DN 150

Fertigisolierung für SpiroTrap Magnet Schlammabscheider
aus Stahl.
110 GrdC / 10 bar. Halbschalen aus PUR-Hartschaum
nach GEG. Spannbandbefestigung. Passend SpiroTrap
Schlammabscheider mit Magnet aus Stahl DN 125 + DN 150
(BE125FM/LM + BE150FM/LM)

Technische Daten:
Material: PUR-Hartschaum
Höhe: 799 mm
Durchmesser: 412 mm
Gewicht: 3,47 kg
Max. Temperatur: 110 Grad C
Fabrikat: Spirotech bv

Artikel-Nr.:TB125A01
Menge: 1,000 St

**1.3.30 SpiroTrap Schlammabscheider MBL: Messing, 2" IG**
SpiroTrap Schlammabscheider MBL: Messing, 2" IG

SpiroTrap MBL - Schlammabscheider mit variablen
Anschluss für vertikale oder horizontale Rohrleitungen.
Leistungssteigernde magetische Unterstützung durch
abnehmbarem, externen Magnet.Schnelle und
kontinuierliche Entfernung ferromagnetischer und nicht
magnetischer Schmutz-und Schlammpartikel aus Heiz- oder
Kühlkreisläufen.

Medium Wasser und Wasser/Glykol (50/50%).

Gehäuse in Messingausführung. Schlammabscheidung bis zu
einer Partikelgröße von 5 Mikrometer -ohne
Betriebsunterbrechung abscheiden und abschlammen durch
den Spirorohreinsatz. Mit abschraubbarem
Gehäuseunterteil zuReinigungs- und Revisionsarbeiten.
Komplett mit Abschlammhahn.
===Herstellergarantie: 20 Jahre===

Technische Daten:
Nennweite: DN 50
Rohranschluss: Innengewinde
Gehäuse: Messing
Einbaulänge: 128 mm
Max. Betriebsdruck: 10 bar
Max. Vorlauftemperatur: 110 Grad C
Max. Durchsatz: 7,5 cbm/h
Max. Fließgeschwindigk. 1,0 m/s
Max. Druckverlust: 5,8 kPa
Inhalt: 0,75 Liter
Gewicht: 3,9 kg
Fabrikat: Spirotech bv
Typ:SpiroTrap MBL DN 50 IG

Artikel-Nr.: UE200WJ
Menge: 1,000 St

**1.3.40 Fertigisolierung für SpiroTrap MBL - 2" IG**
Fertigisolierung für SpiroTrap MBL - 2" IG

Fertigisolierung für SpiroTrap Schlammabscheider MBL
aus Messing, bis 110 GrdC
Halbschalen aus wärmestabilisiertem EPP-Hartschaum nach
GEG. Passend für SpiroTrap MBL - 2".
Fabrikat: Spirotech bv
Artikel-Nr.: TUR200
Menge: 1,000 St

**1.3.50 SpiroTop: Messing, 1/2", 10 bar, 110 °C**
SpiroTop: Messing, 1/2", 10 bar, 110 °C

SpiroTop -Großentlüfter mit nicht absperrbarem
Permanent-Entlüftungsventil und rechtwinklig gebohrter
Ausblaseöffnung zum schnellen Ent- und Belüften von
Rohrleitungsnetzen.
Wartungsfrei und für den Dauereinsatz geeignet, bei
richtiger und bestimmungsgemäßer Verwendung.
Medium Wasser und Wasser/Glykol (50/50%)

Artikelnr. AB050
Menge: 4,000 St

**1.3.60 Fertigisolierung SpiroTop - Autom. Großentlüfter**
Fertigisolierung SpiroTop - Autom. Großentlüfter

Fertigisolierung für SpiroTop Großentlüfter aus
Messing, bis 110 GrdC.
Halbschalen aus wärmestabilisiertem EPP-Hartschaum nach
GEG. Passend für SpiroTop AB050 und AB050/03

Artikelnr. TAB050
Menge: 4,000 St

**1.3.70 Wilo-Stratos MAXO 80/0,5-16 PN 10**
Wilo-Stratos MAXO 80/0,5-16 PN 10

Hocheffizienz-Inline Nassläufer-Pumpe mit EC-Motor und
elektronischer Leistungsanpassung. Einsetzbar für
Heizungswasser, Kaltwasser und Wasser/Glykolgemische.
Energieeffizienzindex (EEI) je nach Pumpentyp zwischen
≤ 0,17 und ≤ 0,19.

Regelarten:
Permanente, automatische Leistungs-Anpassung an den
Anlagenbedarf ohne Sollwertvorgabe Wilo-Dynamic Adapt
plus (Werkseinstellung). Bis zu 20 % Energieeinsparung
gegenüber der Regelungsart dp-v.
Konstante Temperatur (T-const.)
Konstante Differenztemperatur (dT-const.)
Bedarfsgerechte Volumenstromoptimierung der
Zubringerpumpe durch Vernetzung und Kommunikation mit
mehreren Pumpen (Multi-Flow Adaptation).
Konstanter Volumenstrom (Q-const.)
Differenzdruckregelung dp-c an einem entfernten Punkt
im Rohrnetz (Schlechtpunktregelung)
Konstanter Differenzdruck (dp-c)
Variabler Differenzdruck (dp-v) mit der Option der
nominellen Betriebspunkteingabe
Konstante Drehzahl (n-const.)
Benutzerdefinierte PID-Regelung
Funktionen:

Wärmemengenerfassung
Kältemengenerfassung
Automatische Abschaltung der Pumpe bei
Null-Durchfluss-Erkennung (No-Flow Stop)
Umschaltung zwischen Heiz- und Kühlbetrieb
(automatisch, extern oder manuell)
Einstellbare Volumenstrombegrenzung durch
QLimit-Funktion (Qmin. und Qmax.)
Betriebsarten Doppelpumpen: Wirkungsgradoptimierter
Additionsbetrieb für dp-c und dp-v,
Haupt-/Reservebetrieb
Speichern und Wiederherstellen der konfigurierten
Pumpeneinstellungen (3 Wiederherstellungspunkte)
Störmeldungs-/Warnmeldungsanzeige in Klartext inklusive
Abhilfeempfehlung
Entlüftungsfunktion zur automatischen Entlüftung des
Rotorraums
Automatische Nachtabsenkung
Automatische Deblockier-Funktion und integrierter
Motorvollschutz
Trockenlauferkennung
Anzeige:

Regelungsart
Sollwert
Volumenstrom
Temperatur
Leistungsaufnahme
Elektrischer Verbrauch
Aktive Einflüsse (z.B. STOP, No-Flow Stop)
Ausführung:

2 konfigurierbare analoge Eingänge : 0-10V, 2-10V,
0-20mA, 4-20mA und handelsüblicher PT1000;
Spannungsversorgung mit +24 V DC
2 konfigurierbare digitale Eingänge (Ext. OFF, Ext.
Min, Ext. Max, Heizen/Kühlen, Manuelle Übersteuerung
(Gebäudeautomation abgekoppelt), Bediensperre
(Tastensperre und Fernbedienungs-Konfigurationsschutz))
2 konfigurierbare Melderelais für Betriebs- und
Störmeldungen
Steckplatz für Wilo-CIF-Module mit Schnittstellen für
Gebäudeautomation GA (Optionales Zubehör: CIF-Module
Modbus RTU, Modbus TCP, BACnet MS/TP, BACnet IP, LON,
PLR, CANopen)
Wilo Net als Wilo-Systembus zur Kommunikation von
Wilo-Produkten untereinander, z.B. Multi-Flow
Adaptation; Doppelpumpenbetrieb und Wilo-Smart Gateway
Temperaturfühler integriert
Automatischer Notbetrieb bei besonderen Zuständen
(Pumpendrehzahl definierbar) z.B. bei Ausfall der
Buskommunikation oder von Sensorwerten
Graphisches Farb-Display (4,3 Zoll) mit Bedienung über
Ein-Knopf-Handbedienebene
Auslesen und Einstellen von Betriebsdaten sowie z.B.
Erstellen eines Inbetriebnahmeprotokolls über
Bluetooth-Schnittstelle (ohne weiteres Zubehör) mittels
Wilo Assistant App
Doppelpumpenmanagement integriert (Doppelpumpen sind
fertig verdrahtet), bei Verwendung von 2 Einzelpumpen
als Doppelpumpeneinheit, Verbindung über WILO Net
Kabelbrucherkennung bei analogem Signal (in Verbindung
mit 2-10V oder 4-20mA)
Außenaufstellung mit Wetterschutz gemäß Einbau- und
Betriebsanleitung möglich
Datum und Uhrzeit voreingestellt
Wärmedämmschale für Heizungsanwendungen
5 Jahre Gewährleistung
Lieferumfang

Pumpe
Optimierter Wilo-Connector für alle Baugrößen gleich
2x Kabelverschraubung M16 x 1,5
Unterlegscheiben für Flanschschrauben M12 und M16 (bei
Anschlussnennweiten DN32 bis DN65)
2x Dichtungen bei Gewindeanschluss
Wärmedämmschale
Einbau- und Betriebsanleitung kompakt

Artikelnummer: 2186217
Menge: 1,000 St

**1.3.80 Reflex Variomat Steuereinheit VS 2-1/60 230/50**
Reflex Variomat Steuereinheit VS 2-1/60, für Druck
halten, entgasen und nachspeisen, 10 bar

Steuereinheit, Hydraulik und Steuerungsmodul für Druck
halten, entgasen, nachspeisen in geschlossenen
Heizwasser- und Kühlkreisläufen.Gebaut nach DIN EN
12828 und den Anforderungen der VDI 4708 mit
CE-Kennzeichen.Geeignet für den Einsatz in
lärmsensiblen Bereichen. Funktionseinheit bestehend aus
Hydraulikteil und Control Touch Steuerungs- und
Bedieneinheit. Beides ist ergonomisch und
wartungsfreundlich in ein modulares bodenstehendes
Rahmensystem aus EV 1 eloxierten
Aluminiumpräzisionsprofilen eingebunden mit CE
Kennzeichen. Hydraulikteil:

Druckhaltung wird mittels einer Edelstahlkreiselpumpe
in Verbindung mit einem robusten schmutzunempfindlichen
Motorkugelhahn mit vorgeschaltetem Schmutzfänger als
Überströmeinrichtung realisiert. Ein Sicherheitsventil
dient zur Druckabsicherung des anzuschließenden
Variomat Grundgefäß VG bzw. Folgegefäßes VF. Die
Systemdruckmessung erfolgt mittels elekronischem
Sensor. Druckseitige Systemanschlüsse sind als
gesicherte Absperrkugelhähne ausgeführt. Sämtliche
Armaturen befinden sich zur variableren Anordnung der
Hydraulik auf einer drehbaren Grundplatte.

Die Control Touch Bedieneinheit mit TFT Farb-Display
inkl. Kommunikationselektronik ist in einem als Tableau
gestalteten robusten Kunststoffgehäuse integriert und
direkt an der Steuerung horizontal ausgerichtet
montiert. Eine optionale separate und vertikale
Wandmontage in max. drei Meter Entfernung zur
Leistungselekronik ist möglich.
Kommunikationselektronik bestehend aus:

- 4,3" resistivem Farb-Touchdisplay zur Programmierung,
Betriebsdokumentation und Überwachung sowie
Bereitstellung von Hilfetexten für sämtliche Funktionen

- zwei Schnittstellen RS485 als Daten- bzw.
Kommunikationsschnittstellen

- serielle TTL-Schnittstelle mit zwei Anschlussklemmen
zum Anschluss von 2 IO-Platinen

- potenzialfreier Ausgang zur Weiterleitung der
Sammelmeldung

- zwei galvanisch getrennte analoge Ausgänge z.B. für
Systemdruck

- Eingang zur Auswertung von Kontaktwasserzählern

- Steckplatz für ein Kompakt-Busmodul, eine SD-Karte
z.B. zur Datenauslesung, Softwareaktualisierung usw.

- 230V Ausgang zum Anschluss niveauabhängiger
Nachspeise- /Entgasungsstationen

Die Leistungselektronik ist in einem eigenen
Kunststoffschaltschrank direkt unterhalb der
Bedieneinheit montiert. Die Spannungsversorgung erfolgt
über einen Hauptschalter. Im Einzelnen bestehend aus:

- Hauptschalter an Gehäuseaußenseite

- Pumpensteuerung

- Kabelmanagement für externe Anschlüsse

- Montageplatz für optionale Module

Steuereinheit komplett verrohrt und anschlussfertig
nach VDE-Vorschriften verdrahtet. Systemanschlüsse
mittels integrierten Absperrungen.

Control Touch ist eine vollautomatische und frei
parametrierbare Mikroprozessorsteuerung mit Touch
Bedienung, Echtzeituhr, differenzierendem Fehler- und
Parameterspeicher, kombinierte grafische und
klartextliche Darstellung von Systemdruck,
Gefäßfüllniveau und allen relevanten Betriebs- und
Störmeldungen, Funktionsschema, Signalisierung des
aktiven Betriebsmodus, Sammelstörmeldung,
Minimalfüllniveau sowie der Funktion von Pumpe,
Überströmkugelhahn und Nachspeiseventil. Funktionsweise
der Druckhaltung in den Grenzen +/- 0,2 bar inkl.
Pumpenüberwachung. Optimierte Systemwasserentgasung
durch patentierte vollautomatische Überströmregelung
mit Zyklen für Dauer-, Intervall- und
Nachlaufentgasung. Kontrollierte Nachspeisung,
automatische Unterbrechung und Störmeldung bei
Überschreitung der Laufzeit und/oder der Zyklenanzahl.
Verarbeitung des Signals eines Kontaktwasserzählers zur
Maximalmengenbegrenzung und/oder zur
Kapazitätsauswertung von in der Nachspeiseleitung
befindlichen Ionenaustauschern. Dokumentation und
Kontrolle des Gesamtsystems bezüglich o.g. Parameter.

Typ: VS 2-1/60

Steuerungstyp: Control Touch

Steuereinheit: nebenstehend

Max. zul. Betriebstemperatur: 70 °C

Zul. Betriebstemperatur Erzeuger: 105 °C

Druck/Temperatur: 10 bar

70 °C

Max. zul. Betriebsüberdruck: 10 bar

Ansprechdruck SV Gefäßseite: 5.0 bar

Max. p0 Einstellung: 4.8 bar

Max. Schalldruckpegel: 55 dB(A)

Schutzgrad: IP 54

Anzahl Anschlüsse: 2 St.

Anschluss elektrisch: 230V/50Hz

Anschluss Ausdehnungsleitung: Rp 1"

Anschluss Nachspeisung: Rp 1/2"

Max. elektr. Nennleistung: 1.10 kW

Max. Höhe: 921 mm

Breite: 561 mm

Tiefe: 536 mm

Gewicht: 36.90 kg

Artikelnr. 8910200
Menge: 1,000 St

**1.3.90 Reflex Variomat Grundgefäß VG 300**
Reflex Variomat Grundgefäß VG 300, für Variomat
Druckhaltestationen, grau, 6 bar

Membran-Ausdehnungsgefäß für Reflex Variomat ein- oder
zwei-pumpengesteuerte Druckhaltestationen, drucklos,
gegenüber der Atmosphäre geschlossen. Zulassung gemäß
EU-Druckgeräterichtlinie 2014/68/EU. Gefässe sind
gebaut nach DIN EN 13831 und VDI 4708 bzw. AD 2000.

- stehend mit Fußkonstruktion

- austauschbare Vollmembran nach DIN EN 13831

- außen kunststoffbeschichtet

- mit Peilrohrentgasung

- inklusive angeschweißter seitlicher Muffe zum
Anschluss eines Membranbruchmelders

- Grundgefäße VG inkl. Messumformer für Niveaumessung

Typ: VG 300

Farbe: grau

Nennvolumen: 300 l

Max. Nutzvolumen: 270 l

Max. zul. Systemtemperatur: 110 °C

Max. zul. Betriebstemperatur: 70 °C

Max. zul. Betriebsüberdruck: 6 bar

Anschluss : G 1"

Durchmesser: 634 mm

Max. Höhe: 1357 mm

Höhe Wasseranschluss: 146 mm

Kippmaß ca.: 1364 mm

Gewicht: 55.20 kg

Artikelnr. 8600111
Menge: 1,000 St

**1.3.100 Reflex Variomat Anschlussset für Einpumpenanlagen G 1"**
Reflex Variomat Anschlussset für Einpumpenanlagen G 1",
für Grundgefäße VG mit VS 1/VS 2-1 O 480-740 mm

Zum Anschluss von Variomat 1 und 2-1/.. Steuereinheiten
an Variomat Grundgefäße, bestehend aus zwei
Edelstahl-Anschlusswellrohren mit Verschraubungen und
gesicherten Absperrkugelhähnen.

Typ: VS 1/VS 2-1 O 480-740 mm

Anschluss : G 1"

Gewicht: 1.55 kg

Artikelnr. 6940100
Menge: 1,000 St

**1.3.110 Reflex Motorkugelhahn Safecontrol Rp 1/2" als Umrüstsatz für Nachspeisung**
Reflex Motorkugelhahn Safecontrol Rp 1/2" als
Umrüstsatz für Nachspeisung

Reflex Safecontrol

Motorkugelhahn als Umrüstsatz zur Wassernachspeisung in
Verbindung mit Reflex Servitec und Variomat.Die
Ansteuerung erfolgt direkt von der Reflex
Steuereinheit. Der schmutzresistente Motorkugelhahn ist
mittels Federkraft stromlos geschlossen.Der
hydraulische und elektrische Anschluss ist bauseits zu
erstellen.

Typ: Safecontrol
Betriebstemperatur: 120 °C
Betriebsüberdruck: 25 bar
Anschluss : Rp 1/2"
Gewicht: 0.97 kg

EAN Code: 4036705086236

Artikelnr.  9119352
Menge: 1,000 St

**1.3.120 Reflex Inbetriebnahme Cat. 1 für Reflexomat, Variomat, Servitec mit einer Pumpe/Kompressor**
Reflex Inbetriebnahme Cat. 1 für Reflexomat, Variomat,
Servitec mit einer Pumpe/Kompressor

Leistungsbeschreibung:
Reflex Inbetriebnahme Kategorie 1 für eine
Standardanlage der Produktreihe Reflexomat, Variomat
oder Servitec Vakuum-Sprührohrentgasung inkl. des
Steuergefäßes und der Nachspeiseeinheit durch den
Reflex Kundendienst bestehend aus:
- An- und Abfahrt
- Einstellung der Anlage auf die vom Auftraggeber zu
benennenden Betriebsparameter
- Prüfung der Einstellung und Betriebsparameter sowie
der Leistung der Anlage und Funktion im System
- Fillsoft und Fillset werden mitgeprüft
- Alle Einstellwerte werden in einem Protokoll
dokumentiert

Voraussetzungen:
- elektrischer und hydraulischer Anschluss der
Steuereinheit, der Zubehörkomponenten und gefüllte
Versorgungsanlage.
- Die Ausdehnungsgefäße der Druckhaltestation dürfen
nicht mit Wasser vorgefüllt sein.
- Ausreichende Versorgung mit Füllwasser ist
vorzusehen.

Kundennutzen:
Zwar ist es durchaus möglich, dass Kunden eine vor
kurzem gekaufte Anlage selbst in Betrieb nehmen, es
gibt jedoch eine Reihe von Gründen, warum die
Inbetriebnahme durch Reflex die bessere Idee ist.
- Sicherheit, dass die Anlage für einen optimalen
Betrieb eingestellt ist
- Ausschluss von Schäden durch inkorrekte
Inbetriebnahme damit Betriebssicherheit und Vermeidung
von Zeit und Kosten für Ausfallzeiten

Inbetriebnahmetermin:
Die Dienstleistung erfolgt in der Regel ca. drei Wochen
im lokalen Landes, International ca. sechs Wochen nach
entsprechender Beauftragung.

Dienstleistungen des Reflex Service sind Nettokosten!
Im Preis nicht enthalten sind bauseits entstehende
Wartezeiten und Arbeiten, die durch unsachgemäße
Installation bzw. nicht ordnungsgemäßen Zustand
entstehen.Die Programmierung der Erweiterung- und
Bus-Module sind nicht im Umfang der Inbetriebnahme
enthalten. Programmierung werden separat nach Zeit und
Aufwand verrechnet.

EAN Code: 4036705214141

Artikelnr.  7945600
Menge: 1,000 St

**1.3.130 Reflex Reflex N 35, Membran-Druckausdehnungsgefäß**
Reflex Reflex N 35, Membran-Druckausdehnungsgefäß,
grau, 4/1.5 bar

Membran-Druckausdehnungsgefäß für geschlossene Heiz-
und Kühlwassersysteme. Gefässe sind gebaut nach DIN EN
13831. Zulassung gemäß Richtlinie für Druckgeräte
2014/68/EU.

- Langlebige Epoxidharzbeschichtung

- Nicht tauschbare Halbmembran nach DIN EN 13831

- Ab 35 Liter stehend

- Für Frostschutzmittelzusatz mindestens 25 bis 50 %

- Mit Gewindeanschlüssen

- Max. zulässige Systemtemperatur 120 °C

- Zulässige Betriebstemperatur 70 °C

Hinweis:

Keine Bewilligungspflicht gemäß Schweizer Richtlinie
SWKI HE301-01 und SVTI bei (PSV * VN = 3.000 bar *
Liter).

Typ: N 35

Farbe: grau

Membranmaterial: SBR

Nennvolumen: 35 l

Max. Nutzvolumen: 31.5 l

Max. zul. Systemtemperatur: 120 °C

Min. zul. Betriebstemperatur (ft): -10 °C

Max. zul. Betriebstemperatur: 70 °C

Max. zul. Betriebsüberdruck: 4 bar

Gasvordruck werksseitig: 1.5 bar

Anschluss : R 3/4"

Durchmesser: 376 mm

Max. Höhe: 466 mm

Höhe Wasseranschluss: 130 mm

Kippmaß ca.: 599 mm

Gewicht: 5.60 kg

Artikelnr. 8208401
Menge: 1,000 St

**1.3.140 Reflex Kappenventil SU R 3/4" x 3/4"**
Reflex Kappenventil SU R 3/4" x 3/4"

Für Membran-Druckausdehnungsgefäße in geschlossenen
Heizungs- und Kühlwasseranlagen.Mit einer gegen
unbeabsichtigtes Schließen gesicherten Absperrung und
einer Entleerung gemäß DIN EN 12828.

Typ: SU R 3/4" x 3/4"

Betriebstemperatur: 120 °C

Betriebsüberdruck: 10 bar

Anschluss : G 3/4"

Gewicht: 0.26 kg

Artikelnr. 7613000
Menge: 1,000 St

**1.3.150 Reflex Exvoid T 1/2, automatischer Großentlüfter aus Messing, 110 °C, 10 bar**
Reflex Exvoid T 1/2, automatischer Großentlüfter aus
Messing, 110 °C, 10 bar

Reflex Exvoid-T Automatischer Schnell-/Großentlüfter
für Heiz- und Kühlwassersysteme bzw. geschlossene,
flüssigkeitsgefüllte Anlagensysteme.Geeignet für die
Medien Wasser und Wasser/Glykolgemisch bis zu einem
Mischungsverhältnis von 50/50%.Armatur für die
permanente Ableitung von Gasblasen aus entsprechend
hierfür im Hydraulik-/Rohrleitungssystem vorgesehenen
Hochpunkten oder Sammelstellen.

Typ: T 1/2
Gehäusewerkstoff: Messing
Einbauvariante: vertikal
Betriebstemperatur: 0 °C - 110 °C
Betriebsüberdruck: 10 bar
Anschluss : IG 1/2"
Entlüftungsanschluss: G 1/2"
Durchmesser: 63 mm
Max. Höhe: 122 mm
Breite: 78 mm
Mitte Flansch-Mantel: 46 mm
Gewicht: 0.63 kg

Artikelnr. 9250000
Menge: 1,000 St

**1.3.160 Heizungsverteiler als kombinierter Vor- und Rücklaufverteiler**
Kompakte Verteilerkonstruktion mit übereinander
angeordneter Verteilerkammer für Vor- und Rücklauf. Die
Abgangsstutzen für Vor- und Rücklauf sind seitlich
nebeneinander positioniert und als Rohrstutzen mit
Vorschweißflanschen gemäß DIN, wahlweise in Druckstufen
PN 6, PN 10 oder PN 16, ausgeführt.

Auslegung und Anschlüsse:
Der Verteiler wird vom Auftragnehmer (AN) ausgelegt und
mit einem passenden Hauptanschluss versehen. Zudem sind
vier Versorgungsanschlüsse für Vor- und Rücklauf in
Druckstufe PN 10 vorzusehen.

Die Flansche sind auf eine einheitliche Spindelhöhe
abgestimmt, um die Montage von Armaturen entsprechend
den Baulängenreihen FTF-1, FTF-14 oder FTF-20 nach DIN
EN 558-1 zu ermöglichen. Die Abstimmung erfolgt unter
Berücksichtigung des jeweiligen Armaturenfabrikats
sowie der erforderlichen Dämmdicke des Verteilers.
Zusätzlich sind für die Vor- und Rücklaufkammer
Entleerungsmuffen (_") vorgesehen.

Fertigisolierung:
Der Verteiler wird mit einer Wärmedämmung gemäß den
Anforderungen der EnEV geliefert, bestehend aus
PU-Hartschaum-Halbschalen und einem umlaufenden
ALU-Blechmantel. Die Isolierstärke beträgt:

50 mm bei Abmessung 200/200 mm
60 mm bei Abmessung 250/250 mm
Die Fertigisolierung ist für Vorlauftemperaturen bis
100 °C ausgelegt. Die Stirnseiten sind mit
Abdeckdeckeln versehen, und es sind werkseitige
Ausschnitte für die Verteileranschlüsse, Entleerungen
und Konsolen vorhanden. Die Befestigung erfolgt mittels
ALU-Befestigungsbändern und Schraubschnellverschlüssen.

Beschriftung:
Zur eindeutigen Kennzeichnung der Abgangsstutzen wird
der Verteiler mit Bezeichnungsschildern ausgestattet.
Diese bestehen aus Standard-Textleisten (100 x 9,25 mm)
der Fabrikate Simplex, Sikla oder Klug. Die
Beschriftung erfolgt entweder durch das Einlegen von 9
mm Prägeband oder durch individuelle Beschriftung. Das
Beschriftungsfeld ist durch eine steckbare
Klarsichtkappe vor äußeren Einflüssen geschützt.
Schildmaß: 110 x 24 mm.

Leistungsumfang:
Lieferung und fachgerechte Montage des
Heizungsverteilers einschließlich aller genannten
Komponenten und Zubehörteile
Menge: 1,000 St

**1.3.200 Danfoss 3-Wege-Ventil VF3 DN 80, kvs 100, PN16, Flansch**
Danfoss 3-Wege-Ventil VF3 DN 80, kvs 100, PN16, Flansch

Danfoss 3-Wege-Ventil VF3,
Mischventil mit Flanschen,
für Stellantriebe AMV(E)435 (bis DN80)
Technische Daten
Nenndruckstufe: PN 16
Nenndurchmesser: DN 80
kvs-Wert: 100 m3/h
Kennlinie: logarithmic
Mischungskennlinie: linear
Temperaturbereich: 2(-10) bis 130 C
Stellverhältnis: min. 1:50
Undichtigkeitsrate Durchgang: A-AB max. 0,05 % von kvs
/ B-AB max. 1,0 % von kvs
Flanschanschluss: ISO 7005-2
Werkstoffe
Gehäuse: GG-5
Ventilstange: Rostfreier Stahl
Kegel: Messing
Stopfbuchse: EPDM

Fabrikat: Danfoss
Typ: VF3 DN80
Bestell Nr.: 065Z0262

liefern und montieren
Menge: 1,000 St

**1.3.210 Danfoss elektr, Stellantrieb AME 435 stetig, DN15-80, 24V, 7,5 o, 15s/mm**
Danfoss elektr, Stellantrieb AME 435 stetig, DN15-80,
24V, 7,5 o, 15s/mm

Danfoss elektrischer Stellantrieb
Typ AME 435, 24Volt, stetig
Versorgungsspannung: 24 V /+10 bis -15%
Frequenz: 50/60 Hz
Leistungsaufnahme: 4,5 VA
Steuereingang Y:
0 bis 10 V (2 bis 10 V), Ri=95 Ohm
0 bis 20mA (4 bis 20 mA), Ri=500 Ohm
Ausgangssignal X :
0 bis 10 V (2 bis 10 V), RL=650 Ohm
Stellkraft: 400 N
Max. Hub: 20 mm
Stellzeit: 7,5 oder 15 s/mm
Schutzart: IP 54
Max. zulässige Mediumstemperatur: 130 C, Einbau stehend
Umgebungstemperatur: 0 C bis 55 C
Zusatz: Handverstellung

Fabrikat: Danfoss
Typ/Nr.: AME 435
Bestell Nr.: 082H0161

liefern und montieren
Menge: 1,000 St

**1.3.220 Resideo Dreiwege-Flanschenmischer DR GG 20, grau, PN 6, gerade DN 150**
Resideo Dreiwege-Flanschenmischer DR GG 20, grau, PN 6,
gerade DN 150

Resideo Dreiwege-Flanschenmischer DR
mit geradem Durchgang, Robustes Gehäuse aus
hochwertigem Grauguss GG 20. Verchromtes, mit
Spezialfett behandeltes Mischerküken (DBP und
Auslandspatente). Doppelte O-Ring-Abdichtung.
Rücklaufanschluss links oder rechts.
Ausführung: Flanschausführung
Medium: Wasser, mit max. 50 % Glykol nach VDI 2035
Nenndruck: PN 6
Regelcharakteristik: gleichprozentig/linear
Leckverlust des Kvs-Wertes: 1 %
Werkstoff des Gehäuses: Gusseisen GG20
Mediumtemperatur: 2 °C - 130 °C
Kvs-Wert: 630
Anschlüsse: Flansch
Nennweite: DN 150
Serie: DRG
Hinweis: Baugleich mit ehem. Honeywell Artikel
Fabrikat: Resideo
Typ: Centra

Artikelnr. DR150GFLA
Menge: 2,000 St

**1.3.230 Resideo Dreiwege-Flanschenmischer DR GG 20, grau, PN 6, gerade DN 125**
Resideo Dreiwege-Flanschenmischer DR GG 20, grau, PN 6,
gerade DN 125

wie zuvor nur DN 125

Artikelnr. DR125GFLA
Menge: 2,000 St

**1.3.240 Resideo Stellmotor VMM 24 V / 50 Hz, 30 Nm**
Resideo Stellmotor VMM 24 V / 50 Hz, 30 Nm

Resideo Stellmotor VMM
Die Stellantriebe VMM/VMK bieten eine 3-Punkt Regelung
für Heizungs- und Klimaanlagen. Die VMM Drehantriebe
werden zusammen mit den Mischern DR/DRG/ZR/DRU/DRR und
Ringdrosselklappen V5421 eingesetzt. Eine Verwendung
mit Fremdfabrikaten ist über den Universal-Anbausatz
ATU möglich. Der VMK Antrieb wurde speziell für die
Kompakt-Mischer ZRK entwickelt. Aufgrund der hohen
Regelgüte wird eine exakte Regelung der Warmwasser- und
Kühlwassertemperaturen realisiert. Das robuste Design
und die solide mechanische Schnittstelle zwischen
Stellantrieb und Mischer sorgen für einen zuverlässigen
Betrieb. Merkmale: wartungsfreier Stellantrieb,
direkter Anbau an Mischer, hohes Drehmoment, überlast-
und blockiersicher, langlebig, gut sichtbare
Stellungsanzeige, geräumige Kabelbox, einfache
Handverstellung.
Netzspannung: 24 V AC, 50 Hz
Steuersignal: Dreipunkt
Hilfskontakte: Nein
Mit mechanischem Standanzeiger: Ja
Handbedienung: Ja
Laufzeit: 138 s
Max. Drehwinkel: 90 °
Mit Sicherheitsfunktion: Nein
Schutzart (IP): IP54
Max. elektrische Leistungsaufnahme: 5 VA
Drehmoment: 30 Nm
Antriebsart: Drehantrieb
Hinweis: Baugleich mit ehem. Honeywell Artikel
Fabrikat: Resideo
Typ: Centra

Artikelnr. VMM30-24
Menge: 4,000 St

#### Abschnitt 1.4 Zusatz Arbeiten

**1.4.10 Rückbau von Rohrleitungen**
Menge: 1,000 m

**1.4.20 Rohrleitungsanbindung an bestehende Strangleitungen**
Menge: 1,000 psch

**1.4.30 Nachisolierungs Arbeiten**
Menge: 1,000 psch

**1.4.40 Rückbau der nicht mehr benötigten Luftungstechnik**
Rückbau der Luftungstechnik

Nicht mehr benötigte Lüftungsleitungen sowie
dazugehörige Geräte werden vom Auftragnehmer (AN)
fachgerecht demontiert und ordnungsgemäß entsorgt.
Menge: 1,000 m

#### Abschnitt 1.5 Spitzenlast Heizung (Fernwärme)

**1.5.10 Plattenwärmetauscher**
Plattenwärmetauscher

Der Plattenwärmetauscher wird zur Trennung der direkten
Fernwärme von der Wärmepumpe eingesetzt und dient
ausschließlich zur Unterstützung der Spitzenlast. Er
ist inklusive aller erforderlichen Zusatzkomponenten zu
dimensionieren, zu liefern und fachgerecht zu
montieren.
Menge: 1,000 St

**1.5.20 Pumpenbaugruppe gemischter Heizkreis**
Pumpenbaugruppe gemischter Heizkreis

Pumpenbaugruppe für einen gemischten Heizkreis. Zum
Lieferumfang gehören die eingebaute
Hocheffizienz-Pumpe, ein 24 V-Mischermotor,
Absperrventile sowie Thermometer für Vor- und Rücklauf.
Zum Lieferumfang gehören zudem eine Schwerkraftbremse
sowie die EPP-Fertigisolierung inklusive Wandhalterung.
Die Pumpenbaugruppe kann sowohl am Pufferspeicher als
auch an derWand installiert werden.
Menge: 1,000 St

**1.5.30 Anpassung des vorhandenen Fernwärmeanschluss an den Plattenwärmetauscher**
Anpassung des vorhandenen Fernwärmeanschluss an den
Plattenwärmetauscher

Im Zuge der Umstellung von Fernwärme auf Wärmepumpe
wird der frei gewordene Anschluss am vorhandenen
Verteilerbalken zum Anschluss des Plattenwärmetauschers
auf der Primärseite genutzt. Die benötigten Materialien
sowie Arbeitsstunden sind im Preis inbegriffen.

liefern und montieren
Menge: 1,000 St

**1.5.40 Erstellung eine Verbindung zwischen Plattenwärmetauscher und neuem Verteilerbalken**
Erstellung eine Verbindung zwischen
Plattenwärmetauscher und neuem Verteilerbalken

Die Erstellung einer Leitung vom Plattenwärmetauscher
an den neuen Verteilerbalken (Wärmepumpenseite) auf die
Pumpenbaugruppe ist inbegriffen. Ebenso sind die
benötigten Materialien sowie Arbeitsstunden im Preis
enthalten.

liefern und montieren
Menge: 1,000 St

**1.5.50 STIEBEL ELTRON Schutztemperaturregler STB-FB für Fußbodenheizung**
STIEBEL ELTRON Schutztemperaturregler STB-FB für
Fußbodenheizung

Bimetalisches Thermostat mit Gehäuse. Geeignet als
Schutztemperaturregler für die Fußbodenheizung mit
Einstellmöglichkeit der
höchstzulässigenVorlauftemperatur. Das Thermostat ist
für die Montage an das Heizungsrohr vorgesehen.
Technische Daten: Temperatureinstellbereich: 20-90
GradC,Schutzart (IP): IP30,Schalthysterese: 8+-3 K

Artikelnr. 233711

montieren
Menge: 1,000 St

#### Abschnitt 1.6 Stundenlohnarbeiten

*Hinweis*
Stundenlohnarbeiten werden nur anerkannt, wenn sie auf
ausdrückliche Anordnungen des Auftraggebers ausgeführt
werden. Die in den Positionen angegebenen Lohn- b zw.
Entgeltgruppen dienen nur zur Festlegung der erwarteten
Qualifikation der Personen, die die
Stundenlohnarbeiten
a usführen. Der Nachweis über die angefallenen
Stundenlohnarbeiten ist zu führen und durch
Taglohnzettel, die
dem Auftraggeber spätestens am nächsten Arbeitstag zur
Bestätigung vorzulegen sind, zu erbringen . Der
Einheitspreis gilt
unabhängig von der Anzahl der abzurechnenden Stunden .

**1.6.10 Stunde für einen Obermonteur/Monteur**
Stunde für einen Obermonteur/Monteur
für die Durchführung von unvorhersehbaren
Arbeiten . Die Beauftragung erfolgt nach Anweisung
durch
die Bauleitung . Einschl . aller Zuschläge für Lohn -
und
Nebenkosten, Auslösungen, Fahrtkosten, etc . zum
Nachweis
Menge: 128,000 Std

**1.6.20 Stunde für einen Helfer/Azubi**
Stunde für einen Helfer/Azubi
für die Durchführung von unvorhersehbaren
Arbeiten . Die Beauftragung erfolgt nach Anweisung
durch
die Bauleitung. Einschl . aller Zuschläge für Lohn -
und
Nebenkosten, Auslösungen, Fahrtkosten, etc . zum
Nachweis.
Menge: 128,000 Std

### Bereich 2 Rohrleitungsbau

#### Abschnitt 2.1 Rohrleitungen

**2.1.10 Temponox-Rohr 1.4520, 15x1,0 Viega 591175**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

15 X 1,0 (600)  Viega 591175

liefern und montieren
Menge: 856,000 m

**2.1.20 Temponox-Rohr 1.4520, 18x1,0 Viega 591182**
Temponox-Rohr 1.4520,
18 X 1,0 (240)
Viega 591182

wie vorher beschrieben, jedoch Durchmesser 18x1,0

liefern und montieren
Menge: 388,000 m

**2.1.30 Temponox-Rohr 1.4520, 22x1,2 Viega 591199**
Temponox-Rohr 1.4520,
22 x 1,2 (240)
Viega 591199

wie vorher beschrieben, jedoch Durchmesser 18x1,0

liefern und montieren
Menge: 284,000 m

**2.1.40 Temponox-Rohr 1.4520, 28x1,2 Viega 591205**
Temponox-Rohr 1.4520,
28 X 1,2 (240)
Viega 591205

wie vorher beschrieben, jedoch Durchmesser 28x1,2

liefern und montieren
Menge: 266,000 m

**2.1.50 Temponox-Rohr 1.4520, 35x1,5 Viega 591212**
Temponox-Rohr 1.4520,
35 X 1,5 (240)
Viega 591212

wie vorher beschrieben, jedoch Durchmesser 35x1,5

liefern und montieren
Menge: 256,000 m

**2.1.60 Temponox-Rohr 1.4520, 42x1,5 Viega 591229**
Temponox-Rohr 1.4520,
42 X 1,5 (240)
Viega 591229

Einschließlich sämtlicher Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

liefern und montieren
Menge: 297,000 m

**2.1.70 Temponox-Rohr 1.4520, 54x1,5 Viega 591236**
Temponox-Rohr 1.4520,
54 X 1,5 (240)
Viega 591236

wie vorher beschrieben, jedoch Durchmesser 54x1,5.

liefern und montieren
Menge: 246,000 m

**2.1.80 Temponox-XL-Rohr 1.4520, 76,1x1,5 Viega 792398**
Temponox-XL-Rohr 1.4520,
76,1 X 1,5 (240)
Viega 792398

wie vorher beschrieben, jedoch Durchmesser 76,1x1,5

liefern und montieren
Menge: 56,000 m

**2.1.90 Temponox-XL-Rohr 1.4520, 88,9x1,5 Viega 792404**
Temponox-Rohr 1.4520,
88,9 X 1,5 (240)
Viega 792404

wie vorher beschrieben, jedoch Durchmesser 88,9x1,5

liefern und montieren
Menge: 20,000 m

**2.1.100 Temponox-XL-Rohr 1.4520, 108x1,5 Viega 792411**
Temponox-Rohr 1.4520,
108 X 1,5 (240)
Viega 792411

wie vorher beschrieben, jedoch Durchmesser 108x1,5

liefern und montieren
Menge: 80,000 m

**2.1.110 Edelstahlrohr DN 125**
Edelstahlrohr DN 125

Einschließlich sämtlicher  Befestigungen, bestehend
aus:
Profileisen, korrosionsgeschützt, mit
Metallspreizdübeln,
Schrauben und Rohrschellen mit Weichgummieinlage oder Pendelaufhängungen mit Spreizdübel,
Schrauben und verz. Bandeisen sowie Sonderbefestigung
als Montageschienen.Im Bereich der sichtbar verlegten
Leitungen sind Duo-Schellen z.B. BIS Duplo KS
(mind.zweimal pro Geschoss) mit weißen Weichgummieinlagen bzw. Schellen aus PP-Zentralbefestigung
( Fabr. Müpro, Sikla o.ä.) zu verwenden.

liefern und montieren
Menge: 25,000 m

**2.1.120 Edelstahlrohr DN 150**
Nahtlose Edelstahlrohre DN 150
1.4301/1.4306/1.4307/304/304L

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

liefern und montieren
Menge: 30,000 m

**2.1.130 Temponox-Bögen 42**
Temponox-Bogen
in den erforderlichen Winkelgraden,
aus Edelstahl 1.4301,
mit SC-Contur,
42 mm

liefern und montieren
Menge: 1,000 St

**2.1.140 Temponox-Bögen 54**
Temponox-Bogen
in den erforderlichen Winkelgraden,
aus Edelstahl 1.4301,
mit SC-Contur,
54 mm

liefern und montieren
Menge: 1,000 St

**2.1.150 Temponox-XL-Bögen 76**
Temponox XL-Bogen
in den erforderlichen Winkelgraden,
aus Edelstahl 1.4301,
76,1 mm

liefern und montieren
Menge: 1,000 St

**2.1.160 Temponox-XL-Bögen 88,9**
Temponox XL-Bogen
in den erforderlichen Winkelgraden,
aus Edelstahl 1.4301,
88,9 mm

liefern und montieren
Menge: 1,000 St

**2.1.170 Temponox-XL-Bögen 108**
Temponox XL-Bogen
in den erforderlichen Winkelgraden,
aus Edelstahl 1.4301,
108,0 mm

liefern und montieren
Menge: 1,000 St

**2.1.180 Edelstahlbogen DN 125**
Edelstahlbogen DN 125

in den erforderlichen Winkelgraden,
aus Edelstahl
DN 125

liefern und montieren
Menge: 1,000 St

**2.1.190 Edelstahlbogen DN 150**
Edelstahlbogen DN 150

in den erforderlichen Winkelgraden,
aus Edelstahl
DN 150

liefern und montieren
Menge: 1,000 St

**2.1.200 Temponox-T-Stück 42mm**
Temponox-T-Stück 42mm
mit den erforderlichen Reduzierungen,
aus Edelstahl 1.4301,
mit SC-Contur,
42 mm

liefern und montieren
Menge: 1,000 St

**2.1.210 Temponox-T-Stück 54mm**
Temponox-T-Stück 54mm

mit den erforderlichen Reduzierungen,
aus Edelstahl 1.4301,
mit SC-Contur,
54 mm

liefern und montieren
Menge: 1,000 St

**2.1.220 Temponox XL-T-Stück 76,1**
Temponox XL-T-Stück 76,1

mit den erforderlichen Reduzierungen,
aus Edelstahl 1.4301,
76,1 mm

liefern und montieren
Menge: 1,000 St

**2.1.230 Temponox XL-T-Stück 88,9**
Temponox XL-T-Stück 88,9

mit den erforderlichen Reduzierungen,
aus Edelstahl 1.4301,
88,9 mm

liefern und montieren
Menge: 1,000 St

**2.1.240 Temponox XL-T-Stück 108**
Temponox XL-T-Stück 108

mit den erforderlichen Reduzierungen,
aus Edelstahl 1.4301,
108 mm

liefern und montieren
Menge: 1,000 St

**2.1.250 Edelstahl T-Stück DN 125**
Edelstahl T-Stück DN 125

mit den erforderlichen Reduzierungen,
aus Edelstahl
DN 125

liefern und montieren
Menge: 1,000 St

**2.1.260 Edelstahl T-Stück DN 150**
Edelstahl T-Stück DN 150

mit den erforderlichen Reduzierungen,
aus Edelstahl
DN 125

liefern und montieren
Menge: 1,000 St

**2.1.270 Temponox-Muffe 42mm**
Temponox-Muffe 42mm

Temponox-Muffe
aus Edelstahl 1.4301,
mit SC-Contur,
42 mm

liefern und montieren
Menge: 1,000 St

**2.1.280 Temponox-Muffe 54mm**
Temponox-Muffe 54mm

Temponox-Muffe
aus Edelstahl 1.4301,
mit SC-Contur,
54 mm

liefern und montieren
Menge: 1,000 St

**2.1.290 Temponox XL-Muffe 76,1**
Temponox XL-Muffe 76,1

Temponox XL-Muffe
aus Edelstahl 1.4301,
76,1 mm

liefern und montieren
Menge: 1,000 St

**2.1.300 Temponox XL-Muffe 88,9**
Temponox XL-Muffe 88,9

Temponox XL-Muffe
aus Edelstahl 1.4301,
88,9 mm

liefern und montieren
Menge: 1,000 St

**2.1.310 Temponox XL-Muffe 108**
Temponox XL-Muffe 108

Temponox XL-Muffe
aus Edelstahl 1.4301,
108 mm

liefern und montieren
Menge: 1,000 St

**2.1.320 Temponox-Reduzierung 42mm**
Temponox-Reduzierung  42mm

Temponox-Reduzierung
in den erforderlichen Ausführung
aus Edelstahl 1.4301,
mit SC-Contur,
42 mm

liefern und montieren
Menge: 1,000 St

**2.1.330 Temponox-Reduzierung 54mm**
Temponox-Reduzierung  54mm

Temponox-Reduzierung
in den erforderlichen Ausführung
aus Edelstahl 1.4301,
mit SC-Contur,
54 mm

liefern und montieren
Menge: 1,000 St

**2.1.340 Temponox XL-Reduzierung 76,1**
Temponox XL-Reduzierung 76,1

Temponox XL-Reduzierung
in den erforderlichen Ausführung
aus Edelstahl 1.4301,
76,1 mm

liefern und montieren
Menge: 1,000 St

**2.1.350 Temponox XL-Reduzierung 88,9**
Temponox XL-Reduzierung 88,9

Temponox XL-Reduzierung
in den erforderlichen Ausführung
aus Edelstahl 1.4301,
88,9 mm

liefern und montieren
Menge: 1,000 St

**2.1.360 Temponox XL-Reduzierung 108**
Temponox XL-Reduzierung 108

Temponox XL-Reduzierung
in den erforderlichen Ausführung
aus Edelstahl 1.4301,
108 mm

liefern und montieren
Menge: 1,000 St

**2.1.370 Temponox-Übergangsstück 42mm**
Temponox-Übergangsstück  42mm

Temponox-Übergangsstück
aus Edelstahl 1.4301,
mit den erforderlichen Reduzierungen
mit SC-Contur,
42 mm

liefern und montieren
Menge: 1,000 St

**2.1.380 Temponox-Übergangsstück 54mm**
Temponox-Übergangsstück  54mm

Temponox-Übergangsstück
aus Edelstahl 1.4301,
mit den erforderlichen Reduzierungen
mit SC-Contur,
54 mm

liefern und montieren
Menge: 1,000 St

**2.1.390 Temponox-XL-Übergangsstück 76,1mm**
Temponox-XL-Übergangsstück  76,1mm

Temponox XL-Übergangsstück
mit den erforderlichen Reduzierungen
aus Edelstahl 1.4301,
76,1 mm

liefern und montieren
Menge: 1,000 St

**2.1.400 Temponox-XL-Übergangsstück 88,9mm**
Temponox-XL-Übergangsstück  88,9mm

Temponox XL-Übergangsstück
mit den erforderlichen Reduzierungen
aus Edelstahl 1.4301,
88,9 mm

liefern und montieren
Menge: 1,000 St

**2.1.410 Temponox-XL-Übergangsstück 108mm**
Temponox-XL-Übergangsstück  108mm

Temponox XL-Übergangsstück
mit den erforderlichen Reduzierungen
aus Edelstahl 1.4301,
108 mm

liefern und montieren
Menge: 1,000 St

**2.1.420 Temponox-Verschraubungen 42mm**
Temponox-Verschraubungen  42mm

Temponox-Verschraubung,
flachdichtend,
aus Edelstahl 1.4301,
mit SC-Contur,
42 mm

liefern und montieren
Menge: 1,000 St

**2.1.430 Temponox-Verschraubungen 54mm**
Temponox-Verschraubungen  54mm

Temponox-Verschraubung,
flachdichtend,
aus Edelstahl 1.4301,
mit SC-Contur,
54 mm

liefern und montieren
Menge: 1,000 St

**2.1.440 Viega Easytop Probenahmeventil G3/8, Rotguss Art. 708733**
Viega Easytop Probenahmeventil G3/8, Rotguss Art.
708733

Easytop-Probenahmeventil
für Probenahme von Trinkwasser
(PWC/PWH/PWH-C) nach TrinkwV
G-Gewinde
Ausstattung
Betätigungseinheit Rotguss,
Entnahmeventil Stahl nichtrostend,
Auslaufrohr Stahl nichtrostend -
drehbar/abflammbar, Entnahmeventil in
montiertem Zustand geschlossen,
Betätigungseinheit auf Entnahmeventil
in 45°-Schritten montierbar,
Schutzkappe, Grundkörper 360° drehbar,
Griff abnehmbar, Mehrkant
G: 3/8

Artikel 708733

liefern und montieren
Menge: 2,000 St

**2.1.450 HEIMEIER Heizungskugelhahn Globo H Innengewinde, Entleerung, DN 15, Rotguss**
HEIMEIER Heizungskugelhahn Globo H Innengewinde,
Entleerung, DN 15, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 15
mit Entleerung

Artikelnr. 0615-02.000

liefern und montiern
Menge: 8,000 Stk

**2.1.460 HEIMEIER Heizungskugelhahn Globo H Innengewinde, Entleerung, DN 20, Rotguss**
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-03.000

liefern und montieren
Menge: 98,000 Stk

**2.1.470 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-04.000

liefern und montieren
Menge: 120,000 Stk

**2.1.480 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 6,000 Stk

**2.1.490 HEIMEIER Heizungskugelhahn Globo H Innengewinde, Entleerung, DN 40, Rotguss**
HEIMEIER Heizungskugelhahn Globo H Innengewinde,
Entleerung, DN 40, Rotguss

Art.-Nr. 0615-06.000
Menge: 2,000 Stk

**2.1.500 HEIMEIER Heizungskugelhahn Globo H Innengewinde, Entleerung, DN 50, Rotguss**
HEIMEIER Heizungskugelhahn Globo H Innengewinde,
Entleerung, DN 50, Rotguss

Art.-Nr. 0615-08.000
Menge: 10,000 Stk

**2.1.510 HEIMEIER Wärmedämmschale für Globo H mit Entleerung, DN 15**
HEIMEIER Wärmedämmschale für Globo H mit Entleerung,
DN 15

Art.-Nr. 0615-02.553
Menge: 8,000 Stk

**2.1.520 HEIMEIER Wärmedämmschale für Globo H mit Entleerung, DN 20**
HEIMEIER Wärmedämmschale für Globo H mit Entleerung,
DN 20

Art.-Nr. 0615-03.553
Menge: 98,000 Stk

**2.1.530 HEIMEIER Wärmedämmschale für Globo H mit Entleerung, DN 25**
HEIMEIER Wärmedämmschale für Globo H mit Entleerung,
DN 25

Art.-Nr. 0615-04.553
Menge: 120,000 Stk

**2.1.540 HEIMEIER Wärmedämmschale für Globo H mit Entleerung, DN 32**
HEIMEIER Wärmedämmschale für Globo H mit Entleerung,
DN 32

Art.-Nr. 0615-05.553
Menge: 6,000 Stk

**2.1.550 HEIMEIER Wärmedämmschale für Globo H mit Entleerung, DN 40**
HEIMEIER Wärmedämmschale für Globo H mit Entleerung,
DN 40

Artikelnr. 0615-06.553
Menge: 2,000 Stk

**2.1.560 HEIMEIER Wärmedämmschale für Globo H mit Entleerung, DN 50**
HEIMEIER Wärmedämmschale für Globo H mit Entleerung,
DN 50

Artikelnr. 0615-08.553
Menge: 10,000 Stk

#### Abschnitt 2.2 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**2.2.10 Rockwool 800 Dämmschale 15 x 20 mm**
Rockwool 800
Dämmschale  15 x 20 mm
wie vor beschrieben, jedoch
Da - Rohrleitung : 15 mm
Dämmdicke : 20 mm

liefern und montieren
Menge: 856,000 m

**2.2.20 Mehrpreis für Hauptposition mit Oberflächenschutz Hart-PVC**
für vorgenannte Position
Mehrpreis für Hauptposition mit Oberflächenschutz
Hart-PVC
aus bzw. Hart-PVC (Kalle-Isogenopak)
mit Manschetten an den Isolierenden. Bögen, Abzweige
und sonstige Formstücke sind mit Formteilen sauber als
Sichtmontage auszuführen.

liefern und montieren
Menge: 856,000 m

**2.2.30 Rockwool 800 Dämmschale 18 x 20 mm**
Rockwool 800
Dämmschale 18 x 20 mm
wie vor beschrieben, jedoch
Da - Rohrleitung : 18 mm
Dämmdicke : 20 mm

liefern und montieren
Menge: 388,000 m

**2.2.40 Mehrpreis für Hauptposition mit Oberflächenschutz Hart-PVC**
für vorgenannte Position
Mehrpreis für Hauptposition mit Oberflächenschutz
Hart-PVC
aus bzw. Hart-PVC (Kalle-Isogenopak)
mit Manschetten an den Isolierenden. Bögen, Abzweige
und sonstige Formstücke sind mit Formteilen sauber als
Sichtmontage auszuführen.

liefern und montieren
Menge: 388,000 m

**2.2.50 Rockwool 800 Dämmschale 22 x 20 mm**
Rockwool 800
Dämmschale  22 x 20 mm
wie vor beschrieben, j edoch
Da - Rohrleitung : 22 mm
Dämmdicke : 20 mm

liefern und montieren
Menge: 1,000 m

**2.2.60 Mehrpreis für Hauptposition mit Oberflächenschutz Hart-PVC**
für vorgenannte Position
Mehrpreis für Hauptposition mit Oberflächenschutz
Hart-PVC
aus bzw. Hart-PVC (Kalle-Isogenopak)
mit Manschetten an den Isolierenden. Bögen, Abzweige
und sonstige Formstücke sind mit Formteilen sauber als
Sichtmontage auszuführen.

liefern und montieren
Menge: 1,000 m

**2.2.70 Rockwool 800 Dämmschale 22 x 30 mm**
Rockwool 800 Dämmschale 22 x 30 mm

Dämmschale 22 x 30 mm
wie vor beschrieben, jedoch
Da - Rohrleitung : 22 mm
Dämmdicke : 30 mm

liefern und montieren
Menge: 284,000 m

**2.2.80 Mehrpreis für Hauptposition mit Oberflächenschutz Hart-PVC**
für vorgenannte Position
Mehrpreis für Hauptposition mit Oberflächenschutz
Hart-PVC
aus bzw. Hart-PVC (Kalle-Isogenopak)
mit Manschetten an den Isolierenden. Bögen, Abzweige
und sonstige Formstücke sind mit Formteilen sauber als
Sichtmontage auszuführen.

liefern und montieren
Menge: 284,000 m

**2.2.90 Rockwool 800 Dämmschale 28 x 20 mm**
Rockwool 800
Dämmschale 28 x 3 0 mm
wie vor beschrieben, jedoch
Da - Rohrleitung : 28 mm
Dämmdicke : 30 mm

liefern und montieren
Menge: 1,000 m

**2.2.100 Mehrpreis für Hauptposition mit Oberflächenschutz Hart-PVC**
für vorgenannte Position
Mehrpreis für Hauptposition mit Oberflächenschutz
Hart-PVC
aus bzw. Hart-PVC (Kalle-Isogenopak)
mit Manschetten an den Isolierenden. Bögen, Abzweige
und sonstige Formstücke sind mit Formteilen sauber als
Sichtmontage auszuführen.

liefern und montieren
Menge: 1,000 m

**2.2.110 Rockwool 800 Dämmschale 28 x 30 mm**
Rockwool 800 Dämmschale 28 x 30 mm
Dämmschale 28 x 3 0 mm
wie vor beschrieben, jedoch
Da - Rohrleitung : 28 mm
Dämmdicke : 30 mm

liefern und montieren
Menge: 266,000 m

**2.2.120 Mehrpreis für Hauptposition mit Oberflächenschutz Hart-PVC**
für vorgenannte Position
Mehrpreis für Hauptposition mit Oberflächenschutz
Hart-PVC
aus bzw. Hart-PVC (Kalle-Isogenopak)
mit Manschetten an den Isolierenden. Bögen, Abzweige
und sonstige Formstücke sind mit Formteilen sauber als
Sichtmontage auszuführen.

liefern und montieren
Menge: 266,000 m

**2.2.130 Rockwool 800 Dämmschale 35 x 40 mm**
Rockwool 800
Dämmschale 35 x 40 mm
wie vor beschrieben, jedoch
Da - Rohrleitung : 35 mm
Dämmdicke : 40 mm

liefern und montieren
Menge: 256,000 m

**2.2.140 Mehrpreis für Hauptposition mit Oberflächenschutz Hart-PVC**
für vorgenannte Position
Mehrpreis für Hauptposition mit Oberflächenschutz
Hart-PVC
aus bzw. Hart-PVC (Kalle-Isogenopak)
mit Manschetten an den Isolierenden. Bögen, Abzweige
und sonstige Formstücke sind mit Formteilen sauber als
Sichtmontage auszuführen.

liefern und montieren
Menge: 256,000 m

**2.2.150 Rockwool 800 Dämmschale 42 x 50 mm**
Rockwool 800
Dämmschale 42 x 50 mm
wie vor beschrieben, jedoch
Da - Rohrleitung : 42 mm
Dämmdicke : 40 mm

liefern und montieren
Menge: 297,000 m

**2.2.160 Mehrpreis für Hauptposition mit Oberflächenschutz Hart-PVC**
für vorgenannte Position
Mehrpreis für Hauptposition mit Oberflächenschutz
Hart-PVC
aus bzw. Hart-PVC (Kalle-Isogenopak)
mit Manschetten an den Isolierenden. Bögen, Abzweige
und sonstige Formstücke sind mit Formteilen sauber als
Sichtmontage auszuführen.

liefern und montieren
Menge: 297,000 m

**2.2.170 Rockwool 800 Dämmschale 54 x 60 mm**
Rockwool 800
Dämmschale 54 x 60 mm
wie vor beschrieben, jedoch
Da - Rohrleitung : 54 mm
Dämmdicke : 60 mm

liefern und montieren
Menge: 246,000 m

**2.2.180 Mehrpreis für Hauptposition mit Oberflächenschutz Hart-PVC**
für vorgenannte Position
Mehrpreis für Hauptposition mit Oberflächenschutz
Hart-PVC
aus bzw. Hart-PVC (Kalle-Isogenopak)
mit Manschetten an den Isolierenden. Bögen, Abzweige
und sonstige Formstücke sind mit Formteilen sauber als
Sichtmontage auszuführen.

liefern und montieren
Menge: 246,000 m

**2.2.190 Rockwool 800 Dämmschale 76 x 80 mm**
Rockwool 800
Dämmschale 76 x 80 mm
wie vor beschrieben, jedoch
Da - Rohrleitung : 76 mm
Dämmdicke : 80 mm

liefern und montieren
Menge: 56,000 m

**2.2.200 Mehrpreis für Hauptposition mit Oberflächenschutz Hart-PVC**
für vorgenannte Position
Mehrpreis für Hauptposition mit Oberflächenschutz
Hart-PVC
aus bzw. Hart-PVC (Kalle-Isogenopak)
mit Manschetten an den Isolierenden. Bögen, Abzweige
und sonstige Formstücke sind mit Formteilen sauber als
Sichtmontage auszuführen.

liefern und montieren
Menge: 56,000 m

**2.2.210 Rockwool 800 Dämmschale 88,9 x 100 mm**
Rockwool 800
Dämmschale 89 x 100 mm
wie vor beschrieben, jedoch
Da - Rohrleitung : 89 mm
Dämmdicke : 100 mm

liefern und montieren
Menge: 20,000 m

**2.2.220 Mehrpreis für Hauptposition mit Oberflächenschutz Hart-PVC**
für vorgenannte Position
Mehrpreis für Hauptposition mit Oberflächenschutz
Hart-PVC
aus bzw. Hart-PVC (Kalle-Isogenopak)
mit Manschetten an den Isolierenden. Bögen, Abzweige
und sonstige Formstücke sind mit Formteilen sauber als
Sichtmontage auszuführen.

liefern und montieren
Menge: 20,000 m

**2.2.230 Rockwool 800 Dämmschale 108 x 100 mm**
Rockwool 800
Dämmschale 108 x 100 mm
wie vor beschrieben, jedoch
Da - Rohrleitung : 108 mm
Dämmdicke : 100 mm

liefern und montieren
Menge: 80,000 m

**2.2.240 Mehrpreis für Hauptposition mit Oberflächenschutz Hart-PVC**
für vorgenannte Position
Mehrpreis für Hauptposition mit Oberflächenschutz
Hart-PVC
aus bzw. Hart-PVC (Kalle-Isogenopak)
mit Manschetten an den Isolierenden. Bögen, Abzweige
und sonstige Formstücke sind mit Formteilen sauber als
Sichtmontage auszuführen.

liefern und montieren
Menge: 80,000 m

**2.2.250 Rockwool Klimarock DN 125 x 100 mm**
Rockwool Klimarock DN 125 x 100 mm

Ausführung Dämmarbeiten nach DIN 4140
Fabrikat: ROCKWOOL
Produkt: Rockwool Klimarock
Baustoffklasse: A1 nach DIN 13501-1
Schmelzpunkt:> 1000 °C nach DIN 4102-17
Wärmeleitfähigkeit: 10°C = 0,038 W/(m·K) nach DIN EN
12667 (nach Rohrverfahren)
Diffusionsäquivalente Luftschichtdicke Sd > 200 m nach
DIN EN 12086
Oberfläche: gitternetzverstärkte Aluminiumfolie
Einbau: Dämmmatten Rockwool Klimarock auf den
vorhandenen Leitungsumfang zuschneiden und gemäß DIN
4140 mit verzinktem Bindedraht, mindestens 6 Windungen
pro Meter Leitungslänge, befestigen.
Alle Dämmstofffugen mit 100 mm breitem, selbstklebendem
ROCKWOOL Alufix Klebeband dicht verkleben.

Nennweite : DN 125
Dämmdicke : 100 mm

liefern und montieren
Menge: 25,000 m

**2.2.260 Mehrpreis für Hauptposition mit Oberflächenschutz Hart-PVC**
für vorgenannte Position
Mehrpreis für Hauptposition mit Oberflächenschutz
Hart-PVC
aus bzw. Hart-PVC (Kalle-Isogenopak)
mit Manschetten an den Isolierenden. Bögen, Abzweige
und sonstige Formstücke sind mit Formteilen sauber als
Sichtmontage auszuführen.

liefern und montieren
Menge: 25,000 m

**2.2.270 Rockwool Klimarock DN 150 x 100 mm**
Rockwool Klimarock DN 150 x 100 mm
Dämmschale DN 150 x 100 mm
wie vor beschrieben, jedoch

Nennweite : DN 150
Dämmdicke : 100 mm

liefern und montieren
Menge: 30,000 m

**2.2.280 Mehrpreis für Hauptposition mit Oberflächenschutz Hart-PVC**
für vorgenannte Position
Mehrpreis für Hauptposition mit Oberflächenschutz
Hart-PVC
aus bzw. Hart-PVC (Kalle-Isogenopak)
mit Manschetten an den Isolierenden. Bögen, Abzweige
und sonstige Formstücke sind mit Formteilen sauber als
Sichtmontage auszuführen.

liefern und montieren
Menge: 30,000 m

**2.2.290 Vermörteln von Brandschutzdurchführungen**
Vermörteln von Brandschutzdurchführungen

Rohrleitungstrassen durch deren Verlauf
unterschiedliche
Nutzungsbereiche miteinander verbunden werden, müssen
an
den Durchdringungsstellen ( Wand - und
Deckendurchbrüche )
brandschutztechnische Schottungen erhalten, durch die
eine
Brandfortleitung und Rauchübertragung in andere
Nutzungsbereiche sicher verhindert wird.
Diese Brandschottungen sind nach DIN 4102 in der
Feuerwiderstandsklasse R 90 auszuführen.
Vermörtelung von umlaufenden Ringspalt an
brandschutztechnischen Schottungen im
Wand - und Deckenbereich .
Material : Mauermörtel MG III ( DIN 1053 - 1)
Die ordnungsgemäße Ausführung ist vom AN
nach Abschluss der Arbeiten durch eine
Übereinstimmungserklärung zu bescheinigen .
Für das Aufmaß sind die geschlossenenen
Durchbrüche in einem Grundrissplan nummeriert mit
Durchmesser und Wand- bzw . Deckenstärke anzugeben .
In den Kosten sind systembedingte Komponeten, Hilfs -,
K lein -,
Befestigungs - und Kennzeichnungsschilder sowie
Schalungsmaterialen für eine einwandfreie Herstellung
der
Schottungen mit einzukalkulieren .

Komplett liefern und fachgerecht einbauen .
Material und Lohn
Menge: 80,000 Stk

**2.2.300 Brandschutzdurchführung Steigeltg ./ HK -Anschlüsse**
Brandschutzdurchführung Steigeltg ./ HK -Anschlüsse
als Durchführung der Rohrleitungen bei
Steigeleitungen und Heizkörperanschlussleitungen durch
die
Geschossdecken, für Rohrleitungen mit einem
Durchmesser bis DN 25 zum Verschluss aller
Kernbohrungen . Rohrabschottung als Rohrummantelung,
Rohrabschottung für nicht brennbare Rohrleitungen
Dämmung wird durch die Wand / Decke geführt .
Zur Durchführung von Dämmung aus Synthese
- Kautschuk,
Polyurethan, Mineralfaser und Schaumglas .
bestehend aus :
- Rohrummantelung ( Montage gemäß
Prüfzeugnis P - 3155 /
0966 - MPA BS )
- Kit ( als Deckenverschluss für den Restspalt )

liefern und montieren .
Material und Lohn
Menge: 50,000 Stk

**2.2.310 Armacell Tubolit FS Schlauch 12-15mm LDPE**
Armacell Tubolit FS Schlauch endlos, max.
Rohraußendurchmesser 12-15 mm,
Dämmschichtdicke 4 mm, Länge 10 m

Allgemeine Produktbeschreibung Armacell Tubolit FS
endlos
Das umfangreiche Tubolit Dämmstoffsortiment bietet die
passenden Produkte für Wärme- und Schalldämmung sowie
den mechanischen Schutz von Heizungs-, Warmwasser-,
sanitären Kaltwasserleitungen und Abwasserrohren in
privaten und öffentlichen Gebäuden. Die Tubolit
Produkte helfen nachweislich die Energieverluste zu
minimieren, schützen die Rohrleitungen vor aggressiven
Baustoffen, minimieren die Fließgeräusche und
verhindert Tauwasserbildung.

Produktmerkmale
Endlosschlauch mit innenliegender Vliesschicht und
weißer LDPE-Folie (Low Density Polyethylen)
Mit einer Dampfsperre ausgestattet
Die Dicke des Vliesbandes beträgt 3 mm +/- 0,5 mm
Endlosschlauchlänge = 10 m +/- 0,15 m

Armacell-Art.Nr.: TL-12/15-FS
EAN: 7612207142013

liefern und montieren
Menge: 30,000 m

**2.2.320 Allgemeiner Brandschutz**
Brandschutz

Der Arbeitnehmer (AN) trägt die Verantwortung für die
Einhaltung aller erforderlichen Brandschutzmaßnahmen im
Rahmen der von ihm ausgeführten Arbeiten. Die
Abrechnung der Position erfolgt auf Grundlage der
tatsächlich verbauten Materialien.
Menge: 1,000 psch

### Bereich 3 Kleinhebeanlage

#### Abschnitt 3.1 Modernisieren des Pumpensumpfes

*Hinweis*
Modernisieren des Pumpensumpfes in der Kühlzentrale

Pumpensumpf
90 cm breit
90 cm tief
130 cm lang

**3.1.10 Pentair Jung Pumpen Unterflurbehälter Baufix 100, o.Pumpe**
Pentair Jung Pumpen Unterflurbehälter Baufix 100,
o.Pumpe

JUNG PUMPEN
Unterflurbehälter Baufix 100
Art.Nr. JP47214

Betonfester Sammelbehälter aus PE zur Aufnahme einer
Schmutzwasserpumpe vom
Typ U3KS, U5KS, U6KS, US62, US73, US102,
US103 oder US73 Ex.

Der Baufix 100 besitzt für den Zulauf 2 Stutzen DN 100,
für die Lüftung einen Stutzen DN 70 und einen Stutzen
DN 32
für die Druckleitung mit vormontierter Rückschlagklappe
1 1/4 Zoll. Montageteile für die Pumpe und elastischer
Verbinder
liegen bei.

Der Abdeckrahmen ist niveauausgleichend bis 100 mm. Die
Abdeckung aus Kunststoff besitzt einen Bodenablauf mit
Geruchverschluss, wahlweise verschlossen oder offen.

Alle Übergänge Behälter/Abdeckrahmen und
Abdeckrahmen/Abdeckplatte sind mit Profildichtungen
ausgestattet.

Höhe: 700 mm
Breite: 555 mm
Tiefe: 555 mm
Einbautiefe: 700-800 mm
Höhe Zulaufstutzen DN 100 390 mm
Höhe Druckstutzen DN 32 390 mm
Höhe Lüftungsstutzen DN 70 390 mm
Gewicht: 14 kg
Volumen: 70 l

ACHTUNG! Der Baufix darf in grundwassergefährdeten
Gebieten nur mit dem Zubehör "Grundwasserdichtung"
eingesetzt werden.

Artikelnr.  JP47214

lieferrn und montieren
Menge: 1,000 St

**3.1.20 Pentair Jung Pumpen Absperrschieber DN32 PN16**
Pentair Jung Pumpen Absperrschieber DN32 PN16

JUNG PUMPEN
Absperrschieber DN 32, PN 16
Art.Nr. JP44785

Material: Messing
Innengewinde 1 1/4 Zoll
ähnlich EN 12288

liefern und montieren
Menge: 1,000 St

**3.1.30 Pentair Jung Pumpen Schmutzwasserpumpe U5KS, 10 m Ltg.**
Pentair Jung Pumpen Schmutzwasserpumpe U5KS, 10 m Ltg.

JUNG PUMPEN
Schmutzwasserpumpe U 5 KS mit angebauter
Schaltautomatik
Art.Nr. JP09417

Vertikal einstufige Tauchmotorpumpe mit horizontalem
Druckabgang und hoher Betriebssicherheit. VDE GS, VDE
EMC und TÜV bauart geprüft.

> Dauerbetrieb aufgetaucht
> Spüleinrichtung
> eingebaute Flachabsaugung
> trockenlaufsichere mediumseitige
Radialwellendichtringe und motorseitig Ölkammer und
Radialwellendichtring,
> längswasserdicht vergossene Leitungseinführung,
> Netzleitung mit Schukostecker

Kopf, Pumpengehäuse und Laufrad aus Kunststoff,
Motorgehäuse und Rotorwelle (voll gekapselt) aus
Edelstahl

Freier Durchgang: 10/20 mm
Druckstutzen: 1 1/4" außen
Medium: max 35 Grad C
Förderhöhe: max 8 m
Fördermenge: max 11 m3/h
Gewicht: 5,4 kg

Spannung: 1/N/PE~230 V, 50 Hz
Strom: 2,3 A
Leistung P2: 0,38 kW
Drehzahl: 2900 1/min
Schutzart: IP 68
Motorschutz: Wicklungsthermostate
Leitung: 10 m H07 RN-F 3G1,0

Anschlusskrümmer 90° (2x Innengewinde 1 1/4") und
Gummiklappe für mobilen Einsatz im Lieferumfang.

liefern und montieren
Menge: 1,000 St

**3.1.40 Pentair Jung Pumpen Alarmgeber AG10**
Pentair Jung Pumpen Alarmgeber AG10

Art.Nr. JP44892

Netzabhängige automatische Meldung
eines unzulässig hohen Wasserstandes
durch einen lautstarken Summer. Der
Alarm kann über einen potentialfreien
Schließer weitergeleitet werden
(max. 5A, 250 V AC).

Betriebsspannung 230V, 50Hz, 1,5W
Umgebungstemperatur -20 bis 50 Grad C
Steckergehäuse 147x71x70mm (HxBxT), IP20
Tauchschalter mit 9,5m Leitung
Steckdose (max. 10/16 A, 250 V AC)
Akkuladeschaltung für netzunabhängigen
Betrieb des Alarmgebers mit optionalem Akku.

liefern und montieren
Menge: 1,000 St

**3.1.50 Pentair Jung Pumpen Akku 9V**
Pentair Jung Pumpen Akku 9V

Art.Nr. JP44850
wiederaufladbarer Akku zur
netzunabhängigen Alarmmeldung.

liefern und montieren
Menge: 1,000 St

**3.1.60 Pentair Jung Pumpen Sonderlüftung für WCfix/Hebefix/Baufix**
Pentair Jung Pumpen Sonderlüftung für
WCfix/Hebefix/Baufix

Art.-Nr. 27484

Sonderlüftung für Hebefix, Hebefix 100,
WCfix 260, und Baufix (50/100/200),
steckbar, bestehend aus
1 Filtergehäuse d 70 mit Anschlussstutzen DN 50, 3 Filtereinsätzen aus
Aktivkohle, 1 Lüftungsgitter, 1 Steckdichtung d40, 1 Verschlussstopfen d12
für Lüftungsventil und Montageanleitung.
Die Verbindungsleitung aus HT-Rohr-
Formteilen, zwischen Behälter und
Sonderlüftung, ist bauseits nach
Montageanleitung zu erstellen

liefern und montieren
.
Menge: 1,000

**3.1.70 POLO-KAL Übergang auf Außengewinde DN 40 x 1 1/4"**
POLO-KAL Übergang auf Außengewinde DN 40 x 1 1/4"

zur Verbindung von Innengewinde auf Stecksystem.
Außengewinde aus Messing. Einschichtiges,
mineralstoffverstärktes Formstück aus halogenfreien
Polypropylen.
Dimension: 40 mm
Aussendurchmesser: 1 1/4"

Artikelnr. 01735

liefern und montieren
Menge: 3,000 St

**3.1.80 POLO-KAL XS Bogen DN 40/45°**
POLO-KAL XS Bogen DN 40/45°

Einschichtiges, mineralstoffverstärktes Formstück aus
halogenfreien Polypropylen mit sickenloser Steckmuffe
mit integrierter Monotec-Dichtung.
Verhindert das Verlieren oder Ausschieben der Dichtung.
Gleitmittel und Anfasen sind nicht erforderlich.
Sickenlose Muffe reduziert den Platzbedarf. Kompatibel
zu Rohrsystemen nach DIN 1451-1.
Dimension: 40 mm
Winkel: 45°
System: POLO-KAL XS
Artikelnummer: 102112

liefern und montieren
Menge: 25,000 St

**3.1.90 POLO-KAL XS Bogen DN 50/45°**
POLO-KAL XS Bogen DN 50/45°

Dimension: 50 mm
Winkel: 45°
System: POLO-KAL XS
Artikelnummer: 102122

wie vorher beschrieben, jedoch Durchmesser 50mm x 45°

liefern und montiere
Menge: 3,000 St

**3.1.100 POLO-KAL XS Steckmuffenrohr DN 40/150**
POLO-KAL XS Steckmuffenrohr DN 40/150

Hochschalldämmendes Hausabflussrohrsystem für
Entwässerungsanlagen nach DIN EN 12056 und DIN
1986-100.
Anwendungsklasse B/D nach EN 1451-1
Heißwasserbeständig bis 97°C
mittlerer Längenausdehnungskoeffizient: LAK 0,05 mm/m°K
Kälteschlagzäh bis -20°C nach EN 1411
Brandverhalten nach EN 13501-1: Klasse D-s2, d0
Brandverhalten nach DIN 4102-1 Klasse B2,Q1,TR1
3-schichtiges, mineralstoffverstärktes Verbundrohr aus
halogenfreien Polypropylen

Installationsschallpegel im Prüfaufbau nach DIN EN
14366 mit handelsüblichen Stahlschellen mit
Gummieinlage:
LAFeq,n (Lin) = 20 dB(A) bei 4 l/s, ausgewertet nach
DIN 4109
Nachweis der schalldämmenden Eigenschaften des Systems
auf Grundlage der VDI-Richtlinie 4100 (Schallschutz von
Wohnungen - Kriterien für Planung und Beurteilung) bzw.
DIN 4109 (Schallschutz im Hochbau) durch entsprechende
Prüfberichte eines unabhängigen und anerkannten
Prüfinstituts nach DIN EN 14366.

Steckverbindung mit schlanker, sickenloser Muffe und
integrierter Monotec-Dichtung.
Verhindert das Verlieren oder Ausschieben der Dichtung.
Gleitmittel und Anfasen sind nicht erforderlich.
Sickenlose Muffe reduziert den Platzbedarf
Auswinkelbarkeit bis zu 5%, kompatibel zu Rohrsystemen
nach DIN 1451-1.
Dimension: 40 mm
Länge: 150 mm
System: POLO-KAL XS

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

liefern und montieren

Artikelnummer: 102010
Menge: 2,000 St

**3.1.110 POLO-KAL XS Steckmuffenrohr DN 40/250**
POLO-KAL XS Steckmuffenrohr DN 40/250

Dimension: 40 mm
Länge: 250 mm
System: POLO-KAL XS

Artikelnummer: 102011

wie vorher beschrieben, jedoch Durchmesser 40mm x 250mm

liefern und montiere
Menge: 4,000 St

**3.1.120 POLO-KAL XS Steckmuffenrohr DN 40/500**
POLO-KAL XS Steckmuffenrohr DN 40/500

Dimension: 40 mm
Länge: 500 mm
System: POLO-KAL XS
Artikelnummer: 102012

wie vorher beschrieben, jedoch Durchmesser 40mm x 500mm

liefern und montiere
Menge: 2,000 St

**3.1.130 POLO-KAL XS Steckmuffenrohr DN 40/750**
POLO-KAL XS Steckmuffenrohr DN 40/750

Dimension: 40 mm
Länge: 750 mm
System: POLO-KAL XS
Artikelnummer: 102019

wie vorher beschrieben, jedoch Durchmesser 40mm x 750mm

liefern und montiere
Menge: 2,000 St

**3.1.140 POLO-KAL XS Steckmuffenrohr DN 40/1000**
POLO-KAL XS Steckmuffenrohr DN 40/1000

Dimension: 40 mm
Länge: 1000 mm
System: POLO-KAL XS
Artikelnummer: 102013

wie vorher beschrieben, jedoch Durchmesser 40mm x
1000mm

liefern und montiere
Menge: 3,000 St

**3.1.150 POLO-KAL XS Steckmuffenrohr DN 40/1500**
POLO-KAL XS Steckmuffenrohr DN 40/1500

Dimension: 40 mm
Länge: 1500 mm
System: POLO-KAL XS
Artikelnummer: 102014

wie vorher beschrieben, jedoch Durchmesser 40mm x
1500mm

liefern und montiere
Menge: 1,000 St

**3.1.160 POLO-KAL XS Steckmuffenrohr DN 40/2000**
POLO-KAL XS Steckmuffenrohr DN 40/2000

Dimension: 40 mm
Länge: 2000 mm
System: POLO-KAL XS
Artikelnummer: 102015

wie vorher beschrieben, jedoch Durchmesser 40mm x
2000mm

liefern und montiere
Menge: 3,000 St

**3.1.170 POLO-KAL XS Steckmuffenrohr DN 50/150**
POLO-KAL XS Steckmuffenrohr DN 50/150

Dimension: 50 mm
Länge: 150 mm
System: POLO-KAL XS
Artikelnummer: 102020

wie vorher beschrieben, jedoch Durchmesser 50mm x 150mm

liefern und montiere
Menge: 1,000 St

**3.1.180 POLO-KAL XS Steckmuffenrohr DN 50/250**
POLO-KAL XS Steckmuffenrohr DN 50/250

Dimension: 50 mm
Länge: 250 mm
System: POLO-KAL XS
Artikelnummer: 102021

wie vorher beschrieben, jedoch Durchmesser 50mm x 250mm

liefern und montiere
Menge: 1,000 St

**3.1.190 POLO-KAL XS Steckmuffenrohr DN 50/1500**
POLO-KAL XS Steckmuffenrohr DN 50/1500

Dimension: 50 mm
Länge: 1500 mm
System: POLO-KAL XS
Artikelnummer: 102024

wie vorher beschrieben, jedoch Durchmesser 50mm x
1500mm

liefern und montiere
Menge: 1,000 St

**3.1.200 POLO-KAL XS Auszugsichere Verbindung DN 40**
POLO-KAL XS Auszugsichere Verbindung DN 40

Mineralstoffverstärkte Kunststoffkralle aus
halogenfreiem Kunststoff PA-GFV.
Sicherung von POLO-KAL XS|3S Steckverbindungen bei
zeitweiligen dynamischen Belastungen durch Überdruck,
Unterdruck und/oder Vibration.
Dimension: 40 mm
System: POLO-KAL XS | 3S
Artikelnummer: 101751

liefern und montieren
Menge: 31,000 St

**3.1.210 POLO-KAL XS Auszugsichere Verbindung DN 50**
POLO-KAL XS Auszugsichere Verbindung DN 50

Dimension: 50 mm
System: POLO-KAL XS | 3S
Artikelnummer: 101752

wie vorher beschrieben, jedoch Durchmesser 50mm

liefern und montieren
Menge: 6,000 St

**3.1.220 POLO-KAL XS Übergangsrohr DN 50/40**
POLO-KAL XS Übergangsrohr DN 50/40

Einschichtiges, mineralstoffverstärktes Formstück aus
halogenfreien Polypropylen mit sickenloser Steckmuffe
mit integrierter Monotec-Dichtung.
Verhindert das Verlieren oder Ausschieben der Dichtung.
Gleitmittel und Anfasen sind nicht erforderlich.
Sickenlose Muffe reduziert den Platzbedarf. Kompatibel
zu Rohrsystemen nach DIN 1451-1.
Dimension: 50 mm
Dimension 2: 40 mm
System: POLO-KAL XS
Artikelnummer: 102282
Menge: 1,000 St

**3.1.230 SML Reinigungsrohr rechteckige Öffnung DN 100**
SML Reinigungsrohr rechteckige Öffnung DN 100

SML - Reinigungsrohre DN 100, mit rechteckiger Öffnung
für Verwendung in Schmutzwasserentwässerungsleitung
für den Einbau in Grund- und Fallleitungen

liefern und montieren
Menge: 1,000 St

**3.1.240 SML Abzweig 45 Grad DN 100 x 50**
SML Abzweig 45 Grad DN 100 x 50

liefern und montieren
Menge: 1,000 St

**3.1.250 Sand 2mm Körnung**
Sand 2mm Körnung

zum Ausrichten des Unterflurbehälters, Verfüllen des
Pumpensumpfes und Anmischen des Betons.
Menge: 200,000 kg

**3.1.260 Zement**
Zement

für das Betonieren des Pumpensumpfes

liefern und montieren
Menge: 50,000 kg

**3.1.270 Glasfasern für Faserbeton**
Glasfasern für Faserbeton

in Verbindung mit Sand und Zement zur Herstellung von
Faserbeton

liefern und montieren
Menge: 2,000 kg

**3.1.280 Demontage der vorhandenen Schmutzwasserpumpe mit Rohrleitung**
Demontage der vorhandenen Schmutzwasserpumpe mit
Rohrleitung und entsorgen.
Menge: 1,000 psch

### Bereich 4 Keller

#### Abschnitt 4.1 Kantine Heizkörper erneuern

*Hinweis*
Austausch der Heizkörper

Die bestehenden Heizkörper in der Kantine werden
demontiert und durch größere Modelle ersetzt. Dabei
müssen die vorhandenen Anschlüsse entsprechend
angepasst werden. Zudem ist die Durchführung eines
hydraulischen Abgleichs vorgesehen.

Aus hygienischen Gründen ist die Erneuerung der
Heizkörper während des laufenden Betriebs nicht
möglich. Vor dem Austausch ist eine Abstimmung mit dem
Kantinenbetreiber und dem Auftraggeber erforderlich.
Die Möglichkeit, die Heizkörper an einem Wochenende zu
tauschen, muss mindestens drei Wochen im Voraus
vereinbart werden.

**4.1.10 Heizkörper absperren, entleeren**
Heizkörper absperren, entleeren und entlüften

Heizkörper absperren, entleeren und nach den Arbeiten
wieder
füllen und entlüften.
Menge: 14,000 Stk

**4.1.20 Demontage Plattenheizkörper aller Bauhöhen, Länge bis 1000mm**
Menge: 14,000 Stk

**4.1.30 Kermi therm-x2 Plan-K, Typ33 Bauhöhe 605 Baulänge 805**
Kermi therm-x2 Plan-K, Typ33

KERMI therm-x2 Plan-Kompaktheizkörper
(Niedertemperatur-Heizkörper)
aus Stahlblech gem. DIN EN 442.
Serielle Durchströmung der Platten.
Betriebsdruck: max. 10 bar.
Medium: Heißwasser bis 110 Grad C.
Plane Frontplatte, ohne umlaufende
Sicken. Frontplatte wärmeschlüssig
verklebt für optimalen Wärmeübergang.
Rückseite profiliert, Sickenteilung 33
1/3 mm. Übergreifende obere Abdeckung und
geschlossene seitliche Blenden.
Befestigung: Befestigungslaschen.
Inkl. auf System abgeglichenes
Bohrkonsolen-Set, welches die
Anforderungsklasse 2 gemäß der
Richtlinie VDI 6036 erfüllt.
Montagefertig in baustellengerechter
Schutzverpackung.
Anschlüsse: 4 x G 1/2' Innengewinde
seitlich.
Zusätzliches X2-Set (inkl.
Entlüftungsstopfen), Blindstopfen
werksseitig eingeschraubt.
Serienfarbe weiß (RAL 9016), gegen
Aufpreis Heizkörper-Farbkonzept
möglich. Gegen Aufpreis Korrosionsschutzbeschichtung
für den
Einsatz im Sprühbereich 1 und 2 nach DIN 55900-2
verfügbar.
Lackierung: Zweischichtlackierung gem. DIN 55900,
Grundierung (ETL), Pulverbeschichtung
(EPS), emissionsfrei auch im Heizbetrieb.
Wärmeleistungen gemäß DIN EN 442 ermittelt.
Die Bauausführung entspricht den
Anforderungen der GUV.
Ausgezeichnet mit dem RAL-Gütezeichen.
QS-System zertifiziert nach DIN EN ISO 9001:2015.
Umweltmanagementsystem nach DIN EN ISO 14001:2015.
Energiemanagementsystem nach ISO 50001:2018.
Geeignet für Warmwasserheizungsanlagen
nach DIN 18380 und Wasserqualität nach
VDI 2035 und ÖNORM H5195.
Umwelt-Produktdeklaration (EPD) auf
Grundlage von ISO 14025 und EN 15804
zum Nachweis von Umweltansprüchen in
der öffentlichen Beschaffung geeignet.

Typen: 33
Bauhöhen: 605mm
Baulängen: 805mm

liefern und montieren
Menge: 12,000 Stk

**4.1.40 Kermi therm-x2 Plan-K, Typ22 Bauhöhe 605 Baulänge 1005**
Kermi therm-x2 Plan-K, Typ22 Bauhöhe 605 Baulänge 1005

wie vor, jedoch
Typen: 22
Bauhöhen: 605mm
Baulängen: 10
05mm

liefern und montieren
Menge: 2,000 Stk

#### Abschnitt 4.2 Kantine Warmwasserspeicher austauschen

*Hinweis*
Warmwasserspeicher gegen eine Warmwasser-Wärmepumpe
austauschen

Der bestehende Warmwasserspeicher wird demontiert und
durch eine Warmwasser-Wärmepumpe ersetzt. Dabei werden
die Trinkwasser- und Heizungsleitungen entsprechend
angepasst und an die neue Wärmepumpe angeschlossen.

**4.2.10 Demontage Warmwasserspeicher bis 300 Liter**
Demontage Brauchwasserspeicher bis 300 Liter

absperr und entleeren. Angeschlossende Rohrleitungen
absperren, entleeren und vom Speicher trennen.
Menge: 1,000 psch

**4.2.20 Sicherheitsgruppe - WWB - DN 25**
Sicherheitsgruppe - WWB - DN 25

Sicherheitsgruppe - WWB - f ür geschlossene
Wassererwärmer
nach DIN 4753 Teil 1 und DIN 1988. DVGW- b
auteilgeprüft.
Sicherheits - Austauschsatz bauteilgeprüft gemäß TRD
721.
Gehäuse aus Messing, mit Verschraubungen, Federhaube
aus Kunststoff, mit Manometer. Einschließlich: erstes
und zweites Absperrventil, Prüfschraube, ausbaubarer
Rückflußverhinderer, beiterseits Manometeranschluß R 1
/4" , Sicherheitsventil-Austauschsatz, Ansprechdruck
6,8 oder 10 bar,mit Ablauftrichter .
Fabrikat : Honywell Brauckmann
Typ: SG 1 60S D
Nenngröße :  DN 25
liefern und montieren
Menge: 1,000 St

**4.2.30 STIEBEL ELTRON Warmwasser-Wärmepumpe WWK-I 200 Plus**
STIEBEL ELTRON Warmwasser-Wärmepumpe WWK-I 200 Plus

Die energieeffiziente Warmwasser-Wärmepumpe liefert
Warmwasserim Ein- oder Zweifamilienhaus unabhängigvom
Heizungssystem. Dafür wird die Umgebungswärme des
Aufstellraums genutzt. KOMFORTMERKMALE: Im reinen
Wärmepumpen-Betrieb sind hohe Warmwasser-Temperaturen
möglich. Einfache Steuerung über einen Drehregler, drei
Tasten und fünf Status-LEDs. Erweitere Funktionalitäten
stehen per App zur Verfügung. Die Wärmepumpe kann via
Smartphone oder Tablett gesteuert werden. Die
WarmwasserPlus Funktion steigert den Komfort für eine
begrenzte Zeit, beispielsweise wennGäste zu Besuch
sind. Sehr leiser Betrieb, da sich kein Verdichter im
Luftstrom der Wärmepumpe befindet. Zur geringen
Geräuschentwicklung tragen der Axiallüfter und der
Verzicht auf einen Kanalanschluss bei. Die intelligente
Schnittstelle kommuniziert mit geeigneten
Photovoltaikanlagen. Die Kombination mit Solarthermie,
Öl- oder Gaskesseln ist möglich. SERVICE: Der schnelle
Zugriff auf alle relevanten Gerätebauteile reduziert
die Servicezeitund vereinfacht den Austausch diverser
Komponenten. Fehlermeldungen erfolgen via App,
Fachkräfte können bei Bedarf aus der Ferne auf das
Gerät zuzugreifen.EFFIZIENZ: Durch den Verflüssiger
direktam Behälter bietet die Wärmepumpe eine bessere
Effizienz als herkömmliche Warmwassererzeuger. Um den
Warmwasserkomfort ohne Erhöhung der Temperatur zu
verbessern, kann die Mischwassermenge von Nutzern
selbst festgelegt werden. INSTALLATION: Der elektrische
Anschluss erfolgt einfach über den Netzstecker.
Technical data: Nenn-Lastprofil (EN16147): L Höhe x
Durchmesser: 1475,5 x 650 mm Nenninhalt: 200 l
Warmwasser-Temperatur mit Wärmepumpe max.: 65 GradC

Artikelnr. 204479
Menge: 1,000 St

### Bereich 5 Inbetriebnahme

#### Abschnitt 5.1 Inbetriebnahme und Dokumentation

**5.1.10 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.

Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.

In Heizungsanlagen, die ein qualifiziertes
Bedienungspersonal erfordern, sind Betriebs-, Wartungs-
und Bedienungsanleitungen gemäß DIN EN 12170 zu
erstellen.
Menge: 1,000 Stck

**5.1.20 Revisionsunterlagen**
Revisionsunterlagen
Spätestens 14 Tage vor der Abnahme gemäß
12 VOB ,Teil B, hat der Auftragnehmer die
erforderlichen
Revisionsunterlagen in 2 -facher Ausfertigung, im DIN
A4 - Ordner der BL ,auszuhändigen .
Hierzu gehören :
- Grundrisspläne und Anlagenschemen nach
Istzustand als Bestandspläne im dwg Format und
Pdf-Format
- Bedienungs - und Wartungsanweisungen
- Gerätebeschreibungen
- alle Protokoll über die Druckproben wie in den
vorgenannten Positionen beschrieben
- gegebenfalls Fotos aus v . g. P ositionen auf DVD
- Funktionsbeschreibung für jede Anlage
- Geräteliste ( Hersteller mit Anschrift, Typ,Größe)
- Liste über Ersatzteile und Verschleißteile
Menge: 1,000 Stck

**5.1.30 Erstellen des Anlagenbuches**
Menge: 1,000 Stck

USt %: 19,00
